# Decapado manual de paramento de fachada mediante la aplicación de y aplicación de decapante universal de alta eficiencia

- Propiedad del archivo: CYPE INGENIEROS, S.A.
- Formato: FIEBDC-3/2002
- Ámbito geográfico: México
- Divisa: MXN
- Costes indirectos: 3.00 %
- Gastos generales: 13.00 %
- Beneficio industrial: 6.00 %
- IVA: 16.00 %

## R Revestimientos y lambrines

### RY Preparaciones, protecciones, reparaciones y refuerzos de revestimientos

#### RYP Preparaciones

**RYP020** m² Decapado manual de paramento de fachada mediante la aplicación de y aplicación de decapante universal de alta eficiencia, con un rendimiento de 0,15 l/m², hasta la eliminación total de todo tipo de pinturas y revestimientos existentes.
Decapado manual de paramento de fachada mediante la aplicación con brocha o rodillo de y aplicación de decapante universal de alta eficiencia, con un rendimiento de 0,15 l/m², hasta la eliminación total con espátula de todo tipo de pinturas y revestimientos existentes, dejando la superficie preparada para la aplicación de un nuevo revestimiento decorativo o tratamiento impermeabilizante (no incluido en este precio). Incluso parte proporcional de lavado posterior con chorro de agua caliente a presión hasta eliminar los restos de decapante, recogida de los restos generados, acopio, retirada y carga manual de los restos generados sobre camión o contenedor.
Incluye: Aplicación del decapante. Eliminación con espátula del material decapado. Lavado de la superficie. Retirada y acopio de los restos generados. Carga de los restos generados sobre camión o contenedor.
Criterio de cuantificación de proyecto: Superficie medida según documentación gráfica de Proyecto.
Criterio de cuantificación de obra: Se medirá la superficie realmente ejecutada según especificaciones de Proyecto.

| Código | Ud | Descripción | Rendimiento | Precio | Importe |
|---|---|---|---|---|---|
| mt27pfr030a | l | Decapante universal de alta eficiencia, incoloro, aplicado con brocha o rodillo. (material) | 0.150 | 242.39 | 36.36 |
| op00dec010 |  | Decapador. | 1.000 | 0.00 | 0.00 |
| mo039 | h | Oficial revocador. (mano de obra) | 0.078 | 91.12 | 7.11 |
| mo111 | h | Peón revocador. (mano de obra) | 0.078 | 48.02 | 3.75 |
| % | % | Herramienta menor | 2 % | 47.22 | 0.94 |
|  |  | Costes directos |  |  | 48.16 |
