# Preparación de superficie de concreto mediante picado mecánico con martillo picador hasta alcanzar una profundidad de 40 mm, eliminando las partes débiles

- Propiedad del archivo: CYPE INGENIEROS, S.A.
- Formato: FIEBDC-3/2002
- Ámbito geográfico: México
- Divisa: MXN
- Costes indirectos: 3.00 %
- Gastos generales: 13.00 %
- Beneficio industrial: 6.00 %
- IVA: 16.00 %

## R Revestimientos y lambrines

### RY Preparaciones, protecciones, reparaciones y refuerzos de revestimientos

#### RYP Preparaciones

**RYP140** m² Preparación de superficie de concreto mediante picado mecánico con martillo picador hasta alcanzar una profundidad de 40 mm, eliminando las partes débiles.
Preparación de superficie de concreto mediante picado mecánico con martillo picador hasta alcanzar una profundidad de 40 mm, eliminando las partes débiles.
Incluye: Montaje de la protección contra el polvo. Picado mecánico con martillo picador. Limpieza de la superficie soporte. Retirada y acopio de los restos generados. Carga de los restos generados sobre camión o contenedor.
Criterio de cuantificación de proyecto: Superficie medida según documentación gráfica de Proyecto.
Criterio de cuantificación de obra: Se medirá la superficie realmente ejecutada según especificaciones de Proyecto.

| Código | Ud | Descripción | Rendimiento | Precio | Importe |
|---|---|---|---|---|---|
| mq05mai040 | h | Martillo eléctrico. (maquinaria) | 0.811 | 38.44 | 31.17 |
| mq08gel010k | h | Grupo electrógeno insonorizado, trifásico, de 45 kVA de potencia. (maquinaria) | 0.811 | 65.98 | 53.51 |
| mo112 | h | Peón albañil. (mano de obra) | 0.967 | 46.28 | 44.75 |
| mo113 | h | Cabo albañil. (mano de obra) | 0.967 | 45.47 | 43.97 |
| % | % | Herramienta menor | 2 % | 173.40 | 3.47 |
|  |  | Costes directos |  |  | 176.87 |
