# Baliza cuadrada con distribución de claro radialmente simétrica

- Propiedad del archivo: CYPE INGENIEROS, S.A.
- Formato: FIEBDC-3/2002
- Ámbito geográfico: México
- Divisa: MXN
- Costes indirectos: 3.00 %
- Gastos generales: 13.00 %
- Beneficio industrial: 6.00 %
- IVA: 16.00 %

## U Urbanización interior del predio

### UI Iluminación exterior

#### UII Alumbrado de zonas peatonales y jardín

**UII010** Ud Baliza cuadrada con distribución de claro radialmente simétrica, de 400x400x455 mm, para 1 lámpara de halogenuros metálicos HIT-CE de 35 W, con cuerpo de aluminio inyectado, aluminio y acero inoxidable, vidrio de seguridad, portalámparas G 12, clase de protección I, grado de protección IP65, aislamiento clase F, con placa base y anclas. Incluso lámparas.
Baliza cuadrada con distribución de claro radialmente simétrica, de 400x400x455 mm, para 1 lámpara de halogenuros metálicos HIT-CE de 35 W, con cuerpo de aluminio inyectado, aluminio y acero inoxidable, vidrio de seguridad, portalámparas G 12, clase de protección I, grado de protección IP65, aislamiento clase F, con placa base y anclas. Incluso lámparas.
Incluye: Replanteo. Montaje, conexionado y comprobación de su correcto funcionamiento.
Criterio de cuantificación de proyecto: Número de unidades previstas, según documentación gráfica de Proyecto.
Criterio de cuantificación de obra: Se medirá el número de unidades realmente ejecutadas según especificaciones de Proyecto.

| Código | Ud | Descripción | Rendimiento | Precio | Importe |
|---|---|---|---|---|---|
| mt34beg075a | Ud | Baliza cuadrada con distribución de claro radialmente simétrica, de 400x400x455 mm, para 1 lámpara de halogenuros metálicos HIT-CE de 35 W, con cuerpo de aluminio inyectado, aluminio y acero inoxidable, vidrio de seguridad, portalámparas G 12, clase de protección I, grado de protección IP65, aislamiento clase F, con placa base y anclas. (material) | 1.000 | 38626.88 | 38626.88 |
| mt34lhb010a | Ud | Lámpara de halogenuros metálicos de 35 W. (material) | 1.000 | 1719.59 | 1719.59 |
| mo041 | h | Oficial albañil de obra civil. (mano de obra) | 0.545 | 78.26 | 42.65 |
| mo087 | h | Ayudante albañil de obra civil. (mano de obra) | 0.545 | 47.38 | 25.82 |
| mo003 | h | Oficial electricista. (mano de obra) | 0.545 | 80.58 | 43.92 |
| mo102 | h | Ayudante electricista. (mano de obra) | 0.545 | 47.30 | 25.78 |
| % | % | Herramienta menor | 2 % | 40484.64 | 809.69 |
|  |  | Costes directos |  |  | 41294.33 |
