# Rehabilitación energética de fachada. AISLAMIENTO TÉRMICO: panel de lana mineral

- Propiedad del archivo: CYPE INGENIEROS, S.A.
- Formato: FIEBDC-3/2002
- Ámbito geográfico: México
- Divisa: MXN
- Costes indirectos: 3.00 %
- Gastos generales: 13.00 %
- Beneficio industrial: 6.00 %
- IVA: 16.00 %

## Z Rehabilitación energética

### ZV Cerramientos verticales: fachadas ventiladas

#### ZVG Fachadas ventiladas cerámicas

**ZVG020** m² Rehabilitación energética de fachada. AISLAMIENTO TÉRMICO: panel de lana mineral, de 40 mm de espesor, revestido por una de sus caras con un velo negro, resistencia térmica 1,1 m²K/W, conductividad térmica 0,035 W/(mK), colocado a tope, fijado mecánicamente sobre fachada existente; REVESTIMIENTO EXTERIOR DE FACHADA VENTILADA: de baldosas cerámicas de gres porcelánico, estilo cemento, serie Meteor "GRESPANIA", acabado brillo, color antracita, 30x60 cm y 10 mm de espesor, capacidad de absorción de agua E<0,5%, capacidad de absorción de agua E<0,5%, con resistencia al deslizamiento baja; colocación mediante el sistema de anclaje visto de grapa DGV, con DAU nº 10/065 A, sobre subestructura soporte de aleación de aluminio EN AW-6063 T6. Incluso cinta autoadhesiva para sellado de juntas entre paneles aislantes y tirafondos y anclajes mecánicos de expansión de acero inoxidable A2, para la fijación de la subestructura soporte.
Rehabilitación energética de fachada. AISLAMIENTO TÉRMICO: panel de lana mineral, de 40 mm de espesor, revestido por una de sus caras con un velo negro, resistencia térmica 1,1 m²K/W, conductividad térmica 0,035 W/(mK), colocado a tope, fijado mecánicamente sobre fachada existente; REVESTIMIENTO EXTERIOR DE FACHADA VENTILADA: de baldosas cerámicas de gres porcelánico, estilo cemento, serie Meteor "GRESPANIA", acabado brillo, color antracita, 30x60 cm y 10 mm de espesor, capacidad de absorción de agua E<0,5%, capacidad de absorción de agua E<0,5%, con resistencia al deslizamiento baja; colocación mediante el sistema de anclaje visto de grapa DGV, con DAU nº 10/065 A, sobre subestructura soporte de aleación de aluminio EN AW-6063 T6. Incluso cinta autoadhesiva para sellado de juntas entre paneles aislantes y tirafondos y anclajes mecánicos de expansión de acero inoxidable A2, para la fijación de la subestructura soporte.
Incluye: Replanteo del aislamiento. Corte y preparación del aislamiento. Fijación del aislamiento. Replanteo de las juntas de contracción y paños de trabajo. Replanteo del despiece del revestimiento y de los puntos de anclaje de la subestructura soporte. Fijación de la subestructura soporte a la capa principal y a la losa. Preparación del revestimiento. Aplomado, nivelación y alineación del revestimiento. Fijación definitiva del revestimiento a la subestructura soporte. Realización de todos los trabajos necesarios para la resolución de los huecos. Limpieza final del paramento.
Criterio de cuantificación de proyecto: Superficie medida según documentación gráfica de Proyecto, sin deducir huecos menores de 1 m², deduciendo el 50% de los huecos entre 1 y 2 m² y el 100% de los huecos mayores de 2 m², añadiendo a cambio, en estos últimos, la superficie de la parte interior del hueco, correspondiente al desarrollo de jambas y dinteles. En los huecos que no se deduzcan, o que se deduzcan parcialmente, están incluidos los trabajos de realizar la superficie interior del hueco.
Criterio de cuantificación de obra: Se medirá la superficie realmente ejecutada según especificaciones de Proyecto, sin deducir huecos menores de 1 m², deduciendo el 50% de los huecos entre 1 y 2 m² y el 100% de los huecos mayores de 2 m², añadiendo a cambio, en estos últimos, la superficie de la parte interior del hueco, correspondiente al desarrollo de jambas y dinteles. En los huecos que no se deduzcan, o que se deduzcan parcialmente, están incluidos los trabajos de realizar la superficie interior del hueco.
Criterio de valoración económica: El precio no incluye la preparación de la superficie soporte ni la resolución de puntos singulares.

| Código | Ud | Descripción | Rendimiento | Precio | Importe |
|---|---|---|---|---|---|
| mt16lva070b | m² | Panel de lana mineral, de 40 mm de espesor, revestido por una de sus caras con un velo negro, resistencia térmica 1,1 m²K/W, conductividad térmica 0,035 W/(mK). (material) | 1.050 | 141.40 | 148.47 |
| mt16aaa020ab | Ud | Fijación mecánica para paneles aislantes de lana mineral, colocados directamente sobre la superficie soporte. (material) | 4.000 | 5.30 | 21.20 |
| mt16aaa030 | m | Cinta autoadhesiva para sellado de juntas. (material) | 0.440 | 7.95 | 3.50 |
| mt18bgg020gaaf1a | m² | Baldosa cerámica de gres porcelánico, estilo cemento, serie Meteor "GRESPANIA", acabado brillo, color antracita, 30x60 cm y 10 mm de espesor, capacidad de absorción de agua E<0,5%. (material) | 1.000 | 688.20 | 688.20 |
| mt19agp100b | m² | Subestructura soporte, para la sustentación del revestimiento exterior de placas cerámicas mediante el sistema de anclaje visto de grapa DGV "GRESPANIA", formada por: perfiles verticales en T y en L, de aluminio extruido de aleación 6063 con tratamiento térmico T6, escuadras de carga y escuadras de apoyo, de aluminio extruido de aleación 6063 con tratamiento térmico T6, y grapas con uña vista, de acero inoxidable AISI 304; con tornillos autotaladrantes de acero inoxidable A2 o remaches de aluminio para la fijación de las grapas a los perfiles verticales y de los perfiles verticales a las escuadras, adhesivo de poliuretano para la fijación del revestimiento a la subestructura soporte, tirafondos de acero inoxidable A2 y taquetes de nylon para la fijación de los perfiles a la capa principal y anclajes mecánicos de expansión, de acero inoxidable A2 para la fijación de los perfiles a la losa. (material) | 1.000 | 570.28 | 570.28 |
| mo054 | h | Oficial colocador de aislantes. (mano de obra) | 0.173 | 80.58 | 13.94 |
| mo101 | h | Ayudante colocador de aislantes. (mano de obra) | 0.173 | 47.38 | 8.20 |
| mo052 | h | Oficial montador de sistemas de fachadas prefabricadas. (mano de obra) | 1.382 | 80.58 | 111.36 |
| mo099 | h | Ayudante montador de sistemas de fachadas prefabricadas. (mano de obra) | 1.382 | 47.38 | 65.48 |
| % | % | Herramienta menor | 2 % | 1630.63 | 32.61 |
|  |  | Costes directos |  |  | 1663.24 |
