# Desmontaje de hito o bolardo

- Propiedad del archivo: CYPE INGENIEROS, S.A.
- Formato: FIEBDC-3/2002
- Ámbito geográfico: México
- Divisa: MXN
- Costes indirectos: 3.00 %
- Gastos generales: 13.00 %
- Beneficio industrial: 6.00 %
- IVA: 16.00 %

## D Demoliciones

### DT Equipamiento urbano

#### DTM Equipamiento urbano

**DTM010** Ud Desmontaje de hito o bolardo.
Desmontaje de hito o bolardo de acero, con martillo neumático, y recuperación, acopio y montaje del material en el mismo emplazamiento, y carga manual sobre camión o contenedor.
Criterio de valoración económica: El precio incluye la reparación de desperfectos en la superficie de apoyo.
Incluye: Desmontaje del elemento. Reparación de la superficie de apoyo. Clasificación y etiquetado. Acopio de los materiales a reutilizar. Reposición del elemento. Retirada y acopio de los restos de obra. Limpieza de los restos de obra. Carga manual de los restos de obra sobre camión o contenedor.
Criterio de cuantificación de proyecto: Número de unidades previstas, según documentación gráfica de Proyecto.
Criterio de cuantificación de obra: Se medirá el número de unidades realmente desmontadas según especificaciones de Proyecto.

| Código | Ud | Descripción | Rendimiento | Precio | Importe |
|---|---|---|---|---|---|
| mt10hmf071cf | m³ | Concreto simple f'c=20 MPa (200 kg/cm²), clasificación de exposición A1, tamaño máximo del agregado 20 mm, revenimiento nominal del concreto fresco menor de 5 mm, premezclado, según RCDF NTC Diseño y Construcción de Estructuras de Concreto (2004). (material) | 0.100 | 1217.76 | 121.78 |
| mq05mai030 | h | Martillo neumático. (maquinaria) | 0.152 | 70.40 | 10.70 |
| mq05pdm110 | h | Compresor portátil diesel media presión 10 m³/min. (maquinaria) | 0.076 | 119.41 | 9.08 |
| mo041 | h | Oficial albañil de obra civil. (mano de obra) | 0.176 | 127.32 | 22.41 |
| mo087 | h | Ayudante albañil de obra civil. (mano de obra) | 0.255 | 77.51 | 19.77 |
| % | % | Herramienta menor | 2 % | 183.74 | 3.67 |
|  |  | Costes directos |  |  | 187.41 |
