# Pavimento drenante, con rejilla alveolar y agregado

- Propiedad del archivo: CYPE INGENIEROS, S.A.
- Formato: FIEBDC-3/2002
- Ámbito geográfico: México
- Divisa: MXN
- Costes indirectos: 3.00 %
- Gastos generales: 13.00 %
- Beneficio industrial: 6.00 %
- IVA: 16.00 %

## M Firmes y pavimentos urbanos

### MP Pavimentos urbanos

#### MPD Drenantes

**MPD200** m² Pavimento drenante, con rejilla alveolar y agregado.
Pavimento drenante, para tráfico rodado, con una resistencia a compresión de 400 N/mm² y una capacidad drenante de 16,2 l/(m²·min), formado por capa de drenaje compactada de grava filtrante sin clasificar, de 20 cm de espesor, geotextil de polipropileno, (500 g/m²), capa de nivelación compactada de arena con granulometría de 0 a 5 mm de diámetro, limpia, de 3 cm de espesor, rejilla alveolar de polietileno de alta densidad (HDPE), de 160x120x4 cm, color blanco, con geotextil de polipropileno incorporado en una de sus caras y capa de relleno de grava caliza seleccionada de machaqueo, color, con granulometría de 8 a 16 mm de diámetro, de 6 cm de espesor cubriendo la rejilla alveolar.
Incluye: Transporte y descarga del material a pie de obra. Extendido y compactación de la capa de drenaje. Extendido y compactación de la capa de nivelación. Replanteo y corte de las rejillas alveolares. Disposición de las rejillas alveolares. Extendido y compactación de la capa de relleno.
Criterio de cuantificación de proyecto: Superficie medida según documentación gráfica de Proyecto.
Criterio de cuantificación de obra: Se medirá la superficie realmente ejecutada según especificaciones de Proyecto.

| Código | Ud | Descripción | Rendimiento | Precio | Importe |
|---|---|---|---|---|---|
| mt01ard030b | t | Grava filtrante sin clasificar. (material) | 0.200 | 327.25 | 65.45 |
| mt14gso030fkJa | m² | Geotextil no tejido sintético, termosoldado, de polipropileno, con una resistencia a la tracción longitudinal de 35 kN/m, una resistencia a la tracción transversal de 45 kN/m, una apertura de cono a la prueba de perforación dinámica según ISO 13433 inferior a 0 mm, resistencia CBR a punzonamiento 1,8 kN y una masa superficial de 500 g/m². (material) | 1.050 | 127.17 | 133.53 |
| mt01ara010a | m³ | Arena con granulometría de 0 a 5 mm de diámetro, limpia. (material) | 0.030 | 247.08 | 7.41 |
| mt18rap010p | m² | Rejilla alveolar de polietileno de alta densidad (HDPE), de 160x120x4 cm, color blanco, con geotextil de polipropileno incorporado en una de sus caras, para estabilización de pavimentos drenantes con agregado. (material) | 1.050 | 459.00 | 481.95 |
| mt01arp030e | m³ | Grava caliza seleccionada de machaqueo, color, con granulometría de 8 a 16 mm de diámetro. (material) | 0.060 | 487.65 | 29.26 |
| mq01pan070b | h | Mini pala cargadora sobre ruedas, de 52 kW/1 m³ kW. (maquinaria) | 0.027 | 567.04 | 15.31 |
| mq02rod010d | h | Bandeja vibrante de guiado manual, de 300 kg, anchura de trabajo 70 cm, reversible. (maquinaria) | 0.030 | 110.26 | 3.31 |
| op00amo010 |  | Amoladora o radial. | 1.000 | 0.00 | 0.00 |
| mo041 | h | Oficial albañil de obra civil. (mano de obra) | 0.278 | 127.32 | 35.39 |
| mo087 | h | Ayudante albañil de obra civil. (mano de obra) | 0.555 | 77.51 | 43.02 |
| mo040 | h | Oficial jardinero. (mano de obra) | 0.208 | 127.32 | 26.48 |
| mo086 | h | Ayudante jardinero. (mano de obra) | 0.417 | 77.51 | 32.32 |
| % | % | Herramienta menor | 2 % | 873.43 | 17.47 |
|  |  | Costes directos |  |  | 890.90 |
