# Pavimento drenante, con rejilla alveolar y agregado

- Propiedad del archivo: CYPE Ingenieros S.A.
- Formato: FIEBDC-3/2016
- Programa: Generador de precios de la construcción. CYPE Ingenieros, S.A.
- Fecha: 02/11/2025
- Ámbito geográfico: México
- Divisa: MXN
- Costes indirectos: 3 %
- Gastos generales: 13 %
- Beneficio industrial: 6 %
- IVA: 16 %

## M Firmes y pavimentos urbanos

### MP Pavimentos urbanos

#### MPD Drenantes

**MPD200** m² Pavimento drenante, con rejilla alveolar y agregado.
Pavimento drenante, para tráfico peatonal, con una resistencia a compresión de 400 N/mm² y una capacidad drenante de 16,2 l/(m²·min), formado por capa de nivelación compactada de arena con granulometría de 0 a 5 mm de diámetro, limpia, de 10 cm de espesor, rejilla alveolar de polietileno de alta densidad (HDPE), de 160x120x3 cm, color blanco, con geotextil de polipropileno incorporado en una de sus caras y capa de relleno de grava caliza seleccionada de machaqueo, color, con granulometría de 4 a 8 mm de diámetro, de 6 cm de espesor cubriendo la rejilla alveolar.
Incluye: Transporte y descarga del material a pie de obra. Extendido y compactación de la capa de drenaje. Extendido y compactación de la capa de nivelación. Replanteo y corte de las rejillas alveolares. Disposición de las rejillas alveolares. Extendido y compactación de la capa de relleno.
Criterio de cuantificación de proyecto: Superficie medida según documentación gráfica de Proyecto.
Criterio de cuantificación de obra: Se medirá la superficie realmente ejecutada según especificaciones de Proyecto.

| Código | Ud | Descripción | Rendimiento | Precio | Importe |
|---|---|---|---|---|---|
| mt01ara010a | m³ | Arena con granulometría de 0 a 5 mm de diámetro, limpia. (material) | 0.1 | 247.08 | 24.708 |
| mt18rap010j | m² | Rejilla alveolar de polietileno de alta densidad (HDPE), de 160x120x3 cm, color blanco, con geotextil de polipropileno incorporado en una de sus caras, para estabilización de pavimentos drenantes con agregado. (material) | 1.05 | 364.83 | 383.072 |
| mt01arp030b | m³ | Grava caliza seleccionada de machaqueo, color, con granulometría de 4 a 8 mm de diámetro. (material) | 0.06 | 339.61 | 20.377 |
| mq01pan070b | h | Mini pala cargadora sobre ruedas, de 52 kW/1 m³ kW. (maquinaria) | 0.025 | 567.04 | 14.176 |
| mq02rod010d | h | Bandeja vibrante de guiado manual, de 300 kg, anchura de trabajo 70 cm, reversible. (maquinaria) | 0.026 | 110.26 | 2.867 |
| mo041 | h | Oficial albañil de obra civil. (mano de obra) | 0.139 | 127.32 | 17.697 |
| mo087 | h | Ayudante albañil de obra civil. (mano de obra) | 0.278 | 77.51 | 21.548 |
| mo040 | h | Oficial jardinero. (mano de obra) | 0.208 | 127.32 | 26.483 |
| mo086 | h | Ayudante jardinero. (mano de obra) | 0.417 | 77.51 | 32.322 |
| % | % | Herramienta menor | 2 % | 543.250 | 10.865 |
|  |  | Costes directos |  |  | 554.115 |

Residuos:
- colocación: mt01ara010a Arena con granulometría de 0 a 5 mm de diámetro, limpia; factor de residuo 0.003
- colocación: mt01arp030b Grava caliza seleccionada de machaqueo, color, con granulometría de 4 a 8 mm de diámetro; factor de residuo 0.00766724

## Recursos

**mt01ara010a** m³ Arena con granulometría de 0 a 5 mm de diámetro, limpia
Datos técnicos: Coste energético 146.250 MJ; Emisión de CO2 7.800 kg; Código LER 01 04 09; Masa del elemento 1950 kg; Volumen 1.21875 m3

**mt01arp030b** m³ Grava caliza seleccionada de machaqueo, color, con granulometría de 4 a 8 mm de diámetro
Datos técnicos: Coste energético 146.250 MJ; Emisión de CO2 7.800 kg; Código LER 01 04 08; Masa del elemento 1950 kg; Volumen 1.3 m3
