# Revestimiento mural interior con panel rígido protector de resinas termoplásticas de ABS

- Propiedad del archivo: CYPE INGENIEROS, S.A.
- Formato: FIEBDC-3/2002
- Ámbito geográfico: México
- Divisa: MXN
- Costes indirectos: 3.00 %
- Gastos generales: 13.00 %
- Beneficio industrial: 6.00 %
- IVA: 16.00 %

## S Señalización y equipamiento

### SD Protecciones

#### SDR Láminas y paneles protectores para revestimientos murales

**SDR010** m² Revestimiento mural interior con panel rígido protector de resinas termoplásticas de ABS.
Revestimiento mural interior con panel rígido protector de resinas termoplásticas de ABS, de 2020x2580 mm y 3 mm de espesor, de color marfil. Colocación en obra: con adhesivo de poliuretano.
Incluye: Preparación y limpieza del paramento vertical. Replanteo y corte de los paneles. Aplicación del adhesivo. Colocación de los paneles y de las piezas de terminación.
Criterio de cuantificación de proyecto: Superficie medida según documentación gráfica de Proyecto.
Criterio de cuantificación de obra: Se medirá la superficie realmente ejecutada según especificaciones de Proyecto.

| Código | Ud | Descripción | Rendimiento | Precio | Importe |
|---|---|---|---|---|---|
| mt53pdi040h | m² | Panel rígido protector de resinas termoplásticas de ABS, de 2020x2580 mm y 3 mm de espesor, de color marfil, Euroclase B-s1, d0 de reacción al fuego, incluso piezas de remate, piezas de esquina, piezas especiales y accesorios de montaje. (material) | 1.050 | 641.77 | 673.86 |
| mt47adc110a | kg | Adhesivo especial de poliuretano bicomponente. (material) | 0.500 | 85.98 | 42.99 |
| mo011 | h | Oficial montador. (mano de obra) | 0.252 | 123.28 | 31.07 |
| mo080 | h | Ayudante montador. (mano de obra) | 0.252 | 73.05 | 18.41 |
| % | % | Herramienta menor | 2 % | 766.33 | 15.33 |
|  |  | Costes directos |  |  | 781.66 |
