# Castillo, de concreto reforzado

- Propiedad del archivo: CYPE Ingenieros S.A.
- Formato: FIEBDC-3/2016
- Programa: Generador de precios de la construcción. CYPE Ingenieros, S.A.
- Fecha: 01/11/2025
- Ámbito geográfico: México
- Divisa: MXN
- Costes indirectos: 3 %
- Gastos generales: 13 %
- Beneficio industrial: 6 %
- IVA: 16 %

## F Fachadas y muros divisorios

### FE Mampostería estructural

#### FEC Muros de mampostería confinada

**FEC040** m³ Castillo, de concreto reforzado.
Castillo, de concreto reforzado, hasta 3 m de altura libre y de anchura mayor o igual al espesor del muro, realizado con concreto f'c=15 MPa (150 kg/cm²), clasificación de exposición A1, tamaño máximo del agregado 20 mm, revenimiento de 5 a 10 cm, hecho en obra, y colado con medios manuales, y armadura electrosoldada 15x15-4, con una cuantía aproximada de 62 kg/m³. Incluso separadores.
Criterio de valoración económica: El precio no incluye la cimbra.
Incluye: Replanteo. Colocación de los armados con separadores homologados. Preparación del concreto. Colado y compactación del concreto. Curado del concreto.
Criterio de cuantificación de proyecto: Volumen medido según documentación gráfica de Proyecto.
Criterio de cuantificación de obra: Se medirá el volumen realmente ejecutado según especificaciones de Proyecto.

| Código | Ud | Descripción | Rendimiento | Precio | Importe |
|---|---|---|---|---|---|
| mt07aco020b | Ud | Separador homologado para columnas. (material) | 12 | 0.97 | 11.640 |
| mt07aac010e | m | Armadura electrosoldada para columnas de confinamiento, 15x15-4, diámetro 6,35 mm, fy=6000 kg/cm², longitud 6 m y peso 1,31 kg. Según NMX-B-456-ONNCCE. (material) | 49.695 | 22.89 | 1137.519 |
| mt08aaa010a | m³ | Agua. (material) | 0.269 | 22.64 | 6.090 |
| mt01arg000f | m³ | Arena cribada. (material) | 0.579 | 143.91 | 83.324 |
| mt01arg001fm | m³ | Agregado grueso homogeneizado, de tamaño máximo 20 mm. (material) | 0.688 | 247.7 | 170.418 |
| mt08cem000f | kg | Cemento gris en sacos. (material) | 330.75 | 2.22 | 734.265 |
| mq06hor010 | h | Revolvedora de concreto eléctrica con una capacidad de amasado de 160 l. (maquinaria) | 0.63 | 53.42 | 33.655 |
| mo113 | h | Cabo albañil. (mano de obra) | 1.325 | 74.59 | 98.832 |
| mo112 | h | Peón albañil. (mano de obra) | 1.388 | 75.83 | 105.252 |
| mo045 | h | Oficial concretero. (mano de obra) | 0.909 | 132.49 | 120.433 |
| mo092 | h | Ayudante concretero. (mano de obra) | 3.66 | 80.62 | 295.069 |
| % | % | Herramienta menor | 2 % | 2796.497 | 55.930 |
|  |  | Costes directos |  |  | 2852.427 |

Residuos:
- colocación: mt07aac010e; factor de residuo 0.025
- colocación: mt01arg000f Arena cribada; factor de residuo 0.009
- colocación: mt01arg001fm Agregado grueso homogeneizado, de tamaño máximo 20 mm; factor de residuo 0.00844622
- colocación: mt08cem000f Cemento gris en sacos; factor de residuo 0.0063

## Recursos

**mt07aco020b** Ud Separador homologado para columnas
Datos técnicos: Coste energético 1.117 MJ; Emisión de CO2 0.114 kg
Residuos:
- embalaje: re150101 Envases de papel y cartón. (componente de residuo); rendimiento 0.072 kg; Código LER 15 01 01; Masa del elemento 1 kg; Volumen 0.001333 m3

**mt07aac010e** m Armadura electrosoldada para columnas de confinamiento
Datos técnicos: Coste energético 38.711 MJ; Emisión de CO2 0.013 kg; Código LER 17 04 05; Masa del elemento 1.31 kg; Volumen 0.000624 m3

**mt08aaa010a** m³ Agua
Datos técnicos: Coste energético 60.000 MJ; Emisión de CO2 30.000 kg

**mt01arg000f** m³ Arena cribada
Datos técnicos: Coste energético 146.250 MJ; Emisión de CO2 7.800 kg; Código LER 01 04 09; Masa del elemento 1950 kg; Volumen 1.21875 m3

**mt01arg001fm** m³ Agregado grueso homogeneizado, de tamaño máximo 20 mm
Datos técnicos: Coste energético 146.250 MJ; Emisión de CO2 7.800 kg; Código LER 01 04 08; Masa del elemento 1950 kg; Volumen 1.3 m3

**mt08cem000f** kg Cemento gris en sacos
Datos técnicos: Coste energético 4.237 MJ; Emisión de CO2 0.734 kg; Código LER 17 01 01; Masa del elemento 1 kg; Volumen 0.000667 m3
Residuos:
- embalaje: re150101 Envases de papel y cartón; rendimiento 0.014 kg
- embalaje: re170201 Madera. (componente de residuo); rendimiento 0.001 kg; Código LER 17 02 01; Masa del elemento 1 kg; Volumen 0.000909 m3
- embalaje: re170203 Plástico. (componente de residuo); rendimiento 0.003 kg; Código LER 17 02 03; Masa del elemento 1 kg; Volumen 0.001667 m3
