# Cinta autoadhesiva, para el sellado de juntas entre láminas de espuma de poliuretano de alta densidad

- Propiedad del archivo: CYPE Ingenieros S.A.
- Formato: FIEBDC-3/2016
- Programa: Generador de precios de la construcción. CYPE Ingenieros, S.A.
- Fecha: 23/05/2024
- Ámbito geográfico: México
- Divisa: MXN
- Costes indirectos: 3 %
- Gastos generales: 13 %
- Beneficio industrial: 6 %
- IVA: 16 %

## S Señalización y equipamiento

### SD Protecciones

#### SDR Láminas y paneles protectores para revestimientos murales

**SDR110** m Cinta autoadhesiva, para el sellado de juntas entre láminas de espuma de poliuretano de alta densidad.
Cinta autoadhesiva, de 6 cm de anchura, color a elegir, para el sellado de juntas entre láminas de espuma de poliuretano de alta densidad, suministrada en rollos de 135 cm de longitud.
Incluye: Preparación y limpieza del paramento vertical. Replanteo. Colocación del elemento.
Criterio de cuantificación de proyecto: Longitud medida a ejes, según documentación gráfica de Proyecto.
Criterio de cuantificación de obra: Se medirá, a ejes, la longitud realmente ejecutada según especificaciones de Proyecto.

| Código | Ud | Descripción | Rendimiento | Precio | Importe |
|---|---|---|---|---|---|
| mt53pdi100b | m | Cinta autoadhesiva, de 6 cm de anchura, color a elegir, para el sellado de juntas entre láminas de espuma de poliuretano de alta densidad, suministrada en rollos de 135 cm de longitud. (material) | 1 | 187.76 | 187.760 |
| mo080 | h | Ayudante montador. (mano de obra) | 0.063 | 73.05 | 4.602 |
| % | % | Herramienta menor | 2 % | 192.362 | 3.847 |
|  |  | Costes directos |  |  | 196.209 |

Residuos:
- colocación: mt53pdi100b; factor de residuo 0.02

## Recursos

**mt53pdi100b** m Cinta autoadhesiva
Datos técnicos: Coste energético 0.770 MJ; Emisión de CO2 0.073 kg; Código LER 17 02 03; Masa del elemento 0.013 kg; Volumen 0.000022 m3
Residuos:
- embalaje: re170203 Plástico. (componente de residuo); rendimiento 0.002 kg; Código LER 17 02 03; Masa del elemento 1 kg; Volumen 0.001667 m3
