# Columna de regadera con temporizador y termostato

- Propiedad del archivo: CYPE Ingenieros S.A.
- Formato: FIEBDC-3/2016
- Programa: Generador de precios de la construcción. CYPE Ingenieros, S.A.
- Fecha: 23/05/2024
- Ámbito geográfico: México
- Divisa: MXN
- Costes indirectos: 3 %
- Gastos generales: 13 %
- Beneficio industrial: 6 %
- IVA: 16 %

## S Señalización y equipamiento

### SG Griferías

#### SGD Para regaderas

**SGD110** Ud Columna de regadera con temporizador y termostato.
Columna de regadera con temporizador y termostato, con función antilegionela y tomas de alimentación ocultas, serie Presto DL 900, modelo 88684 "PRESTO IBÉRICA", de aluminio de 2,2 mm de espesor, color gris, acabado satinado, con cabezales de ABS de alta resistencia, con tiempo de flujo de 30 segundos, limitador de caudal a 6 l/min, acabado cromado, amortiguador de golpes de ariete, rociador orientable con orificios antical. Incluso enlace de alimentación flexible de 1/2" de diámetro con tuerca giratoria, llave de paso, filtros y elementos de fijación.
Incluye: Colocación. Conexionado y comprobación de su correcto funcionamiento.
Criterio de cuantificación de proyecto: Número de unidades previstas, según documentación gráfica de Proyecto.
Criterio de cuantificación de obra: Se medirá el número de unidades realmente colocadas según especificaciones de Proyecto.

| Código | Ud | Descripción | Rendimiento | Precio | Importe |
|---|---|---|---|---|---|
| mt31gmp605k | Ud | Columna de regadera con temporizador y termostato, con función antilegionela y tomas de alimentación ocultas, serie Presto DL 900, modelo 88684 "PRESTO IBÉRICA", de aluminio de 2,2 mm de espesor, color gris, acabado satinado, con cabezales de ABS de alta resistencia, con tiempo de flujo de 30 segundos, limitador de caudal a 6 l/min, acabado cromado, amortiguador de golpes de ariete, rociador orientable con orificios antical, para colocación en superficie; incluso enlace de alimentación flexible de 1/2" de diámetro con tuerca giratoria, llave de paso, filtros y elementos de fijación. (material) | 1 | 14379.94 | 14379.940 |
| mt37www010 | Ud | Material auxiliar para instalaciones hidrosanitarias. (material) | 1 | 26.32 | 26.320 |
| mo008 | h | Oficial plomero. (mano de obra) | 0.631 | 123.28 | 77.790 |
| % | % | Herramienta menor | 2 % | 14484.050 | 289.681 |
|  |  | Costes directos |  |  | 14773.731 |
