# Muro portante de mampostería confinada, de tabique de barro

- Propiedad del archivo: CYPE INGENIEROS, S.A.
- Formato: FIEBDC-3/2002
- Ámbito geográfico: México
- Divisa: MXN
- Costes indirectos: 3.00 %
- Gastos generales: 13.00 %
- Beneficio industrial: 6.00 %
- IVA: 16.00 %

## F Fachadas y muros divisorios

### FE Mampostería estructural

#### FEC Muros de mampostería confinada

**FEC010** m² Muro portante de mampostería confinada, de tabique de barro.
Muro portante de 14 cm de espesor de mampostería confinada, de tabique de barro recocido estructural, repellable, 14x7x28 cm, resistencia a compresión 6 MPa, con juntas de 10 mm de espesor, asentada con mortero de cemento confeccionado en obra, con 250 kg/m³ de cemento, color gris, dosificación 1:6, suministrado en sacos.
Criterio de valoración económica: El precio no incluye las dalas y castillos ahogados ni la formación de los dinteles de los huecos del paramento.
Incluye: Limpieza y preparación de la superficie de apoyo. Replanteo. Colocación y aplomado de miras de referencia. Tendido de hilos entre miras. Colocación de plomos fijos en las aristas. Colocación de las piezas por hiladas a nivel. Limpieza del paramento.
Criterio de cuantificación de proyecto: Superficie medida según documentación gráfica de Proyecto, sin duplicar esquinas ni encuentros, deduciendo los huecos de superficie mayor de 2 m².
Criterio de cuantificación de obra: Se medirá la superficie realmente ejecutada según especificaciones de Proyecto, sin duplicar esquinas ni encuentros, deduciendo los huecos de superficie mayor de 2 m².

| Código | Ud | Descripción | Rendimiento | Precio | Importe |
|---|---|---|---|---|---|
| mt04lmm010c | Ud | Tabique de barro recocido estructural, repellable, 14x7x28 cm, resistencia a compresión 6 MPa, según NMX-C-404-ONNCCE. (material) | 46.200 | 2.03 | 93.79 |
| mt08aaa010a | m³ | Agua. (material) | 0.004 | 22.64 | 0.09 |
| mt01arg005a | t | Arena de cantera, para mortero hecho en obra. (material) | 0.036 | 312.71 | 11.26 |
| mt08cem000f | kg | Cemento gris en sacos. (material) | 5.544 | 2.22 | 12.31 |
| mq06hor010 | h | Revolvedora de concreto eléctrica con una capacidad de amasado de 160 l. (maquinaria) | 0.018 | 53.42 | 0.96 |
| op00amo010 |  | Amoladora o radial. | 1.000 | 0.00 | 0.00 |
| mo021 | h | Oficial albañil especializado en trabajos de mampostería. (mano de obra) | 0.933 | 127.32 | 118.79 |
| mo114 | h | Peón albañil especializado en trabajos de mampostería. (mano de obra) | 0.809 | 74.59 | 60.34 |
| % | % | Herramienta menor | 2 % | 297.54 | 5.95 |
|  |  | Costes directos |  |  | 303.49 |
