# Ramal para línea frigorífica de líquido, de descarga de gas y de succión de gas

- Propiedad del archivo: CYPE INGENIEROS, S.A.
- Formato: FIEBDC-3/2002
- Ámbito geográfico: México
- Divisa: MXN
- Costes indirectos: 3.00 %
- Gastos generales: 13.00 %
- Beneficio industrial: 6.00 %
- IVA: 16.00 %

## I Instalaciones

### IB Sistemas de climatización

#### IBP Sistema VRF (Toshiba)

**IBP515** Ud Ramal para línea frigorífica de líquido, de descarga de gas y de succión de gas.
Ramal de línea frigorífica formada por conjunto de tres juntas, una para la línea de líquido, otra para la línea de descarga de gas y otra para la línea de succión de gas, modelo RBM-BY55FE "TOSHIBA", con un rango de capacidad total de las unidades interiores conectadas aguas abajo de menos de 6,4.
Incluye: Conexionado.
Criterio de cuantificación de proyecto: Número de unidades previstas, según documentación gráfica de Proyecto.
Criterio de cuantificación de obra: Se medirá el número de unidades realmente ejecutadas según especificaciones de Proyecto.

| Código | Ud | Descripción | Rendimiento | Precio | Importe |
|---|---|---|---|---|---|
| mt42tsb525a | Ud | Conjunto de tres juntas, una para la línea de líquido, otra para la línea de descarga de gas y otra para la línea de succión de gas, modelo RBM-BY55FE "TOSHIBA", con un rango de capacidad total de las unidades interiores conectadas aguas abajo de menos de 6,4. (material) | 1.000 | 5096.53 | 5096.53 |
| mo005 | h | Oficial instalador de climatización. (mano de obra) | 0.068 | 123.28 | 8.38 |
| mo104 | h | Ayudante instalador de climatización. (mano de obra) | 0.068 | 72.91 | 4.96 |
| % | % | Herramienta menor | 2 % | 5109.87 | 102.20 |
|  |  | Costes directos |  |  | 5212.07 |
