# Dala ahogada de bloques en "U" de concreto

- Propiedad del archivo: CYPE Ingenieros S.A.
- Formato: FIEBDC-3/2016
- Programa: Generador de precios de la construcción. CYPE Ingenieros, S.A.
- Fecha: 02/06/2025
- Ámbito geográfico: México
- Divisa: MXN
- Costes indirectos: 3 %
- Gastos generales: 13 %
- Beneficio industrial: 6 %
- IVA: 16 %

## F Fachadas y muros divisorios

### FE Mampostería estructural

#### FEC Muros de mampostería confinada

**FEC025** m Dala ahogada de bloques en "U" de concreto.
Dala ahogada, de bloques en "U" de concreto pesado, repellables, 12x20x40 cm, asentados con mortero de cemento confeccionado en obra, con 250 kg/m³ de cemento, color gris, dosificación 1:6, suministrado en sacos; con refuerzo de concreto de relleno, f'c=15 MPa (150 kg/cm²), clasificación de exposición A1, tamaño máximo del agregado 12 mm, revenimiento mayor de 10 cm, hecho en obra, colado con medios manuales, y armadura electrosoldada 15x15-4; para muro portante de mampostería. Incluso alambre de atar y separadores.
Incluye: Replanteo. Colocación de las piezas. Resolución de esquinas y encuentros. Colocación de los armados. Preparación del concreto. Colado, vibrado y curado del concreto. Limpieza.
Criterio de cuantificación de proyecto: Longitud medida según documentación gráfica de Proyecto, sin duplicar esquinas ni encuentros.
Criterio de cuantificación de obra: Se medirá la longitud realmente ejecutada según especificaciones de Proyecto, sin duplicar esquinas ni encuentros.

| Código | Ud | Descripción | Rendimiento | Precio | Importe |
|---|---|---|---|---|---|
| mt02bhg100a | Ud | Bloque en "U" de concreto pesado, repellable, 12x20x40 cm. Según NMX-C-404-ONNCCE. (material) | 2.5 | 16.25 | 40.625 |
| mt08aaa010a | m³ | Agua. (material) | 0.01 | 22.64 | 0.226 |
| mt01arg005a | t | Arena de cantera, para mortero hecho en obra. (material) | 0.015 | 312.71 | 4.691 |
| mt08cem000f | kg | Cemento gris en sacos. (material) | 15.477 | 2.22 | 34.359 |
| mt08var050 | kg | Alambre galvanizado para atar, de 1,30 mm de diámetro. (material) | 0.01 | 22.64 | 0.226 |
| mt07aac010i | m | Armadura electrosoldada para vigas de confinamiento, 15x15-4, diámetro 6,35 mm, fy=6000 kg/cm², longitud 6 m y peso 1,31 kg. Según NMX-B-456-ONNCCE. (material) | 1.05 | 22.89 | 24.035 |
| mt01arg000f | m³ | Arena cribada. (material) | 0.022 | 143.91 | 3.166 |
| mt01arg001fd | m³ | Agregado grueso homogeneizado, de tamaño máximo 12 mm. (material) | 0.027 | 252.65 | 6.822 |
| mq06hor010 | h | Revolvedora de concreto eléctrica con una capacidad de amasado de 160 l. (maquinaria) | 0.037 | 53.42 | 1.977 |
| mo021 | h | Oficial albañil especializado en trabajos de mampostería. (mano de obra) | 0.148 | 127.32 | 18.843 |
| mo114 | h | Peón albañil especializado en trabajos de mampostería. (mano de obra) | 0.288 | 74.59 | 21.482 |
| mo043 | h | Oficial fierrero. (mano de obra) | 0.016 | 132.49 | 2.120 |
| mo090 | h | Ayudante fierrero. (mano de obra) | 0.016 | 80.62 | 1.290 |
| % | % | Herramienta menor | 2 % | 159.862 | 3.197 |
|  |  | Costes directos |  |  | 163.059 |

Residuos:
- colocación: mt02bhg100a Bloque en "U" de concreto pesado, repellable, 12x20x40 cm. Según NMX-C-404-ONNCCE; factor de residuo 0.0403664
- colocación: mt01arg005a Arena de cantera, para mortero hecho en obra; factor de residuo 0.00501329
- colocación: mt08cem000f Cemento gris en sacos; factor de residuo 0.0063
- colocación: mt08var050 Alambre galvanizado para atar, de 1,30 mm de diámetro; factor de residuo 0.0038
- colocación: mt07aac010i; factor de residuo 0.025
- colocación: mt01arg000f Arena cribada; factor de residuo 0.009
- colocación: mt01arg001fd Agregado grueso homogeneizado, de tamaño máximo 12 mm; factor de residuo 0.00840509

## Recursos

**mt02bhg100a** Ud Bloque en "U" de concreto pesado, repellable, 12x20x40 cm. Según NMX-C-404-ONNCCE
Datos técnicos: Coste energético 7.549 MJ; Emisión de CO2 0.900 kg; Código LER 17 01 01; Masa del elemento 11.2 kg; Volumen 0.007467 m3
Residuos:
- embalaje: re170201 Madera. (componente de residuo); rendimiento 0.009 kg; Código LER 17 02 01; Masa del elemento 1 kg; Volumen 0.000909 m3
- embalaje: re170203 Plástico. (componente de residuo); rendimiento 0.004 kg; Código LER 17 02 03; Masa del elemento 1 kg; Volumen 0.001667 m3

**mt08aaa010a** m³ Agua
Datos técnicos: Coste energético 60.000 MJ; Emisión de CO2 30.000 kg

**mt01arg005a** t Arena de cantera, para mortero hecho en obra
Datos técnicos: Coste energético 75.000 MJ; Emisión de CO2 4.000 kg; Código LER 01 04 08; Masa del elemento 1000 kg; Volumen 0.666667 m3

**mt08cem000f** kg Cemento gris en sacos
Datos técnicos: Coste energético 4.234 MJ; Emisión de CO2 0.734 kg; Código LER 17 01 01; Masa del elemento 1 kg; Volumen 0.000667 m3
Residuos:
- embalaje: re150101 Envases de papel y cartón. (componente de residuo); rendimiento 0.014 kg; Código LER 15 01 01; Masa del elemento 1 kg; Volumen 0.001333 m3
- embalaje: re170201 Madera; rendimiento 0.001 kg
- embalaje: re170203 Plástico; rendimiento 0.003 kg

**mt08var050** kg Alambre galvanizado para atar, de 1,30 mm de diámetro
Datos técnicos: Coste energético 25.100 MJ; Emisión de CO2 2.560 kg; Código LER 17 04 05; Masa del elemento 1 kg; Volumen 0.000476 m3

**mt07aac010i** m Armadura electrosoldada para vigas de confinamiento
Datos técnicos: Coste energético 38.711 MJ; Emisión de CO2 0.013 kg; Código LER 17 04 05; Masa del elemento 1.31 kg; Volumen 0.000624 m3

**mt01arg000f** m³ Arena cribada
Datos técnicos: Coste energético 146.250 MJ; Emisión de CO2 7.800 kg; Código LER 01 04 09; Masa del elemento 1950 kg; Volumen 1.21875 m3

**mt01arg001fd** m³ Agregado grueso homogeneizado, de tamaño máximo 12 mm
Datos técnicos: Coste energético 146.250 MJ; Emisión de CO2 7.800 kg; Código LER 01 04 08; Masa del elemento 1950 kg; Volumen 1.3 m3
