# Lámpara de led

- Propiedad del archivo: CYPE Ingenieros S.A.
- Formato: FIEBDC-3/2016
- Programa: Generador de precios de la construcción. CYPE Ingenieros, S.A.
- Fecha: 24/05/2024
- Ámbito geográfico: México
- Divisa: MXN
- Costes indirectos: 3 %
- Gastos generales: 13 %
- Beneficio industrial: 6 %
- IVA: 16 %

## U Urbanización interior del predio

### UI Iluminación exterior

#### UIL Lámparas

**UIL010** Ud Lámpara de led
Lámpara de led, de 36 W, con casquillo E40, clase de eficiencia energética A+, factor de potencia mayor de 0,90, de 93 mm de diámetro y 245 mm de altura, haz de claro 360°, con LED SMD LM561B, temperatura de color 3000 K, índice de reproducción cromática mayor de 80, flujo luminoso 3770 lúmenes, grado de protección IP64.
Incluye: Replanteo. Colocación. Comprobación de su correcto funcionamiento.
Criterio de cuantificación de proyecto: Número de unidades previstas, según documentación gráfica de Proyecto.
Criterio de cuantificación de obra: Se medirá el número de unidades realmente ejecutadas según especificaciones de Proyecto.

| Código | Ud | Descripción | Rendimiento | Precio | Importe |
|---|---|---|---|---|---|
| mt34ena560he | Ud | Lámpara de led, de 36 W, con casquillo E40, clase de eficiencia energética A+, factor de potencia mayor de 0,90, de 93 mm de diámetro y 245 mm de altura, haz de claro 360°, con LED SMD LM561B, temperatura de color 3000 K, índice de reproducción cromática mayor de 80, flujo luminoso 3770 lúmenes, grado de protección IP64. (material) | 1 | 2020.58 | 2020.580 |
| mq07cce010a | h | Camión con cesta elevadora de brazo articulado de 16 m de altura máxima de trabajo y 260 kg de carga máxima. (maquinaria) | 0.464 | 330.14 | 153.185 |
| mo003 | h | Oficial electricista. (mano de obra) | 0.542 | 123.28 | 66.818 |
| mo102 | h | Ayudante electricista. (mano de obra) | 0.542 | 72.91 | 39.517 |
| % | % | Herramienta menor | 2 % | 2280.100 | 45.602 |
|  |  | Costes directos |  |  | 2325.702 |
