# Demolición de cornisa de piedra artificial, con medios manuales, y carga manual de escombros sobre camión o contenedor

- Propiedad del archivo: CYPE INGENIEROS, S.A.
- Formato: FIEBDC-3/2002
- Ámbito geográfico: México
- Costes indirectos: 3.00 %
- Gastos generales: 13.00 %
- Beneficio industrial: 6.00 %
- IVA: 15.00 %

## D Demoliciones

### DF Fachadas

#### DFR Remates de exteriores

**DFR080** m Demolición de cornisa de piedra artificial, con medios manuales, y carga manual de escombros sobre camión o contenedor.
Demolición de cornisa formada por piezas de piedra artificial, con medios manuales, sin deteriorar los elementos constructivos contiguos. Incluso parte proporcional de limpieza, acopio, retiro y carga manual de escombros sobre camión o contenedor.
Incluye: Demolición de los elementos. Retirada y acopio de escombros. Limpieza de los restos de obra. Carga de escombros sobre camión o contenedor.
Criterio de cuantificación de proyecto: Longitud medida según documentación gráfica de Proyecto.
Criterio de cuantificación de obra: Se medirá la longitud realmente demolida según especificaciones de Proyecto.

| Código | Ud | Descripción | Rendimiento | Precio | Importe |
|---|---|---|---|---|---|
| mo019 | h | Oficial albañil. (mano de obra) | 0.298 | 2.43 | 0.72 |
| mo111 | h | Cabo albañil. (mano de obra) | 0.298 | 1.45 | 0.43 |
| % | % | Costes directos complementarios | 2 % | 1.15 | 0.02 |
|  |  | Costes directos |  |  | 1.17 |
