# Ramal de línea frigorífica formada por dos colectores Refnet, uno para la línea de líquido y otro para la línea de gas, de 8 salidas cada uno, modelo KHRQ22M29H "DAIKIN"

- Propiedad del archivo: CYPE INGENIEROS, S.A.
- Formato: FIEBDC-3/2002
- Ámbito geográfico: México
- Costes indirectos: 3.00 %
- Gastos generales: 13.00 %
- Beneficio industrial: 6.00 %
- IVA: 15.00 %

## I Instalaciones

### IC Calefacción, climatización y agua caliente sanitaria

#### ICY Sistema VRV (Daikin)

**ICY260** Ud Ramal de línea frigorífica formada por dos colectores Refnet, uno para la línea de líquido y otro para la línea de gas, de 8 salidas cada uno, modelo KHRQ22M29H "DAIKIN".
Suministro e instalación de ramal de línea frigorífica formada por dos colectores Refnet, uno para la línea de líquido y otro para la línea de gas, de 8 salidas cada uno, modelo KHRQ22M29H "DAIKIN". Totalmente montada y conexionada.
Incluye: Conexionado.
Criterio de cuantificación de proyecto: Número de unidades previstas, según documentación gráfica de Proyecto.
Criterio de cuantificación de obra: Se medirá el número de unidades realmente ejecutadas según especificaciones de Proyecto.

| Código | Ud | Descripción | Rendimiento | Precio | Importe |
|---|---|---|---|---|---|
| mt42dai605a | Ud | Conjunto de dos colectores Refnet, uno para la línea de líquido y otro para la línea de gas, de 8 salidas cada uno, para sistema VRV (Volumen de Refrigerante Variable), modelo KHRQ22M29H "DAIKIN", con índice máximo de conexión de unidades interiores de 289. (material) | 1.000 | 371.67 | 371.67 |
| mo004 | h | Oficial instalador de climatización. (mano de obra) | 0.058 | 2.51 | 0.15 |
| mo102 | h | Ayudante instalador de climatización. (mano de obra) | 0.058 | 1.50 | 0.09 |
| % | % | Costes directos complementarios | 2 % | 371.91 | 7.44 |
|  |  | Costes directos |  |  | 379.35 |
