# Caja de inversión de ciclo de línea frigorífica

- Propiedad del archivo: CYPE INGENIEROS, S.A.
- Formato: FIEBDC-3/2002
- Ámbito geográfico: México
- Costes indirectos: 3.00 %
- Gastos generales: 13.00 %
- Beneficio industrial: 6.00 %
- IVA: 15.00 %

## I Instalaciones

### IC Calefacción, climatización y agua caliente sanitaria

#### ICY Sistema VRV (Daikin)

**ICY265** Ud Caja de inversión de ciclo de línea frigorífica, de 6 salidas, para gas R-410A, para sistema VRV (Volumen de Refrigerante Variable) con recuperación de calor, para un máximo de 30 unidades interiores funcionando en el mismo modo, modelo BSV6Q100P "DAIKIN".
Suministro e instalación de caja de inversión de ciclo de línea frigorífica, de 6 salidas, para gas R-410A, para sistema VRV (Volumen de Refrigerante Variable) con recuperación de calor, para un máximo de 30 unidades interiores funcionando en el mismo modo, modelo BSV6Q100P "DAIKIN", con índice máximo de conexión de unidades interiores de 600, de 209x1577x635 mm, 89 kg y alimentación monofásica (230V/50Hz). Totalmente montada y conexionada.
Incluye: Conexionado.
Criterio de cuantificación de proyecto: Número de unidades previstas, según documentación gráfica de Proyecto.
Criterio de cuantificación de obra: Se medirá el número de unidades realmente ejecutadas según especificaciones de Proyecto.

| Código | Ud | Descripción | Rendimiento | Precio | Importe |
|---|---|---|---|---|---|
| mt42dai610le | Ud | Caja de inversión de ciclo de línea frigorífica, de 6 salidas, para gas R-410A, para sistema VRV (Volumen de Refrigerante Variable) con recuperación de calor, para un máximo de 30 unidades interiores funcionando en el mismo modo, modelo BSV6Q100P "DAIKIN", con índice máximo de conexión de unidades interiores de 600, de 209x1577x635 mm, 89 kg y alimentación monofásica (230V/50Hz). (material) | 1.000 | 6682.25 | 6682.25 |
| mo004 | h | Oficial instalador de climatización. (mano de obra) | 0.585 | 2.51 | 1.47 |
| mo102 | h | Ayudante instalador de climatización. (mano de obra) | 0.585 | 1.50 | 0.88 |
| % | % | Costes directos complementarios | 2 % | 6684.60 | 133.69 |
|  |  | Costes directos |  |  | 6818.29 |
