# Ducto semirrígido de doble pared de chapa de aluminio con aislamiento, de 125 mm de diámetro interior, para instalación de ventilación

- Propiedad del archivo: CYPE INGENIEROS, S.A.
- Formato: FIEBDC-3/2002
- Ámbito geográfico: México
- Costes indirectos: 3.00 %
- Gastos generales: 13.00 %
- Beneficio industrial: 6.00 %
- IVA: 16.00 %

## I Instalaciones

### IS Instalación hidrosanitaria

#### ISV Ductos de admisión y extracción para ventilación

**ISV250** m Ducto semirrígido de doble pared de chapa de aluminio con aislamiento, de 125 mm de diámetro interior, para instalación de ventilación.
Incluye: Replanteo y trazado del ducto. Presentación de tubos, accesorios y piezas especiales. Colocación y fijación de tubos, accesorios y piezas especiales. Realización de pruebas de servicio.

| Código | Ud | Descripción | Rendimiento | Precio | Importe |
|---|---|---|---|---|---|
| mt20csc420a | Ud | Material auxiliar para montaje y sujeción a la obra de los ductos semirrígidos de doble pared de chapa de aluminio con aislamiento, de 125 mm de diámetro interior. (material) | 1.000 | 2.06 | 2.06 |
| mt20csc020ac | m | Tubo semirrígido de doble pared con aislamiento, compuesto por pared interior de chapa de aluminio engatillada en espiral de 125 mm de diámetro, pared exterior de chapa de aluminio engatillada en espiral y aislamiento entre paredes mediante colcha ligera de lana de vidrio de 25 mm de espesor, temperatura de trabajo de 200°C y puntas de temperatura de hasta 250°C, clase A1, con el precio incrementado el 10% en concepto de accesorios y piezas especiales. (material) | 1.000 | 45.21 | 45.21 |
| op00ato010 |  | Atornillador. | 1.000 | 0.00 | 0.00 |
| op00mar010 |  | Martillo. | 1.000 | 0.00 | 0.00 |
| op00tal010 |  | Taladro. | 1.000 | 0.00 | 0.00 |
| mo009 | h | Oficial montador. (mano de obra) | 0.229 | 3.12 | 0.71 |
| mo075 | h | Ayudante montador. (mano de obra) | 0.115 | 2.13 | 0.24 |
| % | % | Costes directos complementarios | 2 % | 48.22 | 0.96 |
|  |  | Costes directos |  |  | 49.18 |
