# Mortero ignífugo proyectado, reacción al fuego clase A1

- Propiedad del archivo: CYPE INGENIEROS, S.A.
- Formato: FIEBDC-3/2002
- Ámbito geográfico: México
- Costes indirectos: 3.00 %
- Gastos generales: 13.00 %
- Beneficio industrial: 6.00 %
- IVA: 16.00 %

## R Revestimientos

### RR Protección contra incendios

#### RRR Tratamientos retardantes

**RRR010** m² Mortero ignífugo proyectado, reacción al fuego clase A1.
Preparación y protección de elementos metálicos para una resistencia al fuego EI 90, mediante proyección neumática de mortero ignífugo, reacción al fuego clase A1, compuesto de cemento en combinación con perlita o vermiculita formando un recubrimiento incombustible.
Incluye: Todas. Limpieza y preparación de la superficie del perfil metálico. Aplicación mecánica del mortero, hasta formar el espesor determinado en cálculo.
Criterio de medición de proyecto: Superficie resultante del desarrollo de los perfiles metálicos que componen la estructura, según documentación gráfica de Proyecto.
Criterio de medición de obra: Se medirá la superficie realmente ejecutada según especificaciones de Proyecto, resultante del desarrollo de los perfiles metálicos que componen la estructura.

| Código | Ud | Descripción | Rendimiento | Precio | Importe |
|---|---|---|---|---|---|
| mt41mig010b | m² | Mortero ignífugo proyectado, reacción al fuego clase A1, compuesto de cemento en combinación con perlita o vermiculita. (material) | 1.000 | 9.99 | 9.99 |
| mo028 | h | Oficial aplicador de productos aislantes. (mano de obra) | 0.470 | 2.82 | 1.33 |
| mo063 | h | Ayudante aplicador de productos aislantes. (mano de obra) | 0.470 | 1.98 | 0.93 |
| % | % | Costes directos complementarios | 2 % | 12.25 | 0.25 |
|  |  | Costes directos |  |  | 12.50 |
