# Refuerzo de columna de concreto reforzado de 30x30 cm

- Propiedad del archivo: CYPE INGENIEROS, S.A.
- Formato: FIEBDC-3/2002
- Ámbito geográfico: México
- Costes indirectos: 3.00 %
- Gastos generales: 13.00 %
- Beneficio industrial: 6.00 %
- IVA: 16.00 %

## E Estructuras

### EH Concreto reforzado

#### EHZ Refuerzos

**EHZ041** m Refuerzo de columna de concreto reforzado de 30x30 cm, mediante recrecido de 10 cm de espesor en todas sus caras, con concreto para lanzar f'c=25 MPa (250 kg/cm²), clasificación de exposición A1, tamaño máximo del agregado 20 mm, revenimiento mayor de 10 cm, armado con una cuantía de acero de 120 kg/m³ de acero Grado 42 (fy=4200 kg/cm²).
Refuerzo de columna de concreto reforzado de 30x30 cm, mediante recrecido de 10 cm de espesor en todas sus caras, con concreto para lanzar f'c=25 MPa (250 kg/cm²), clasificación de exposición A1, tamaño máximo del agregado 20 mm, revenimiento mayor de 10 cm, armado con una cuantía de acero de 120 kg/m³ de acero Grado 42 (fy=4200 kg/cm²). Incluso p/p de preparación del soporte mediante picado de la superficie, alcanzando las barras principales de las esquinas; limpieza de la superficie de concreto; anclaje de armaduras de refuerzo al placa superior e inferior; proyección del concreto y limpieza de los restos generados.
Incluye: Picado de la totalidad del recubrimiento de la columna. Limpieza de la superficie de concreto. Colocación de las armaduras de refuerzo. Proyección del concreto. Limpieza de los restos.
Criterio de medición de proyecto: Longitud medida a ejes, según documentación gráfica de Proyecto.
Criterio de medición de obra: Se medirá, a ejes, la longitud realmente ejecutada según especificaciones de Proyecto.

| Código | Ud | Descripción | Rendimiento | Precio | Importe |
|---|---|---|---|---|---|
| mt47pgu010a | m³ | Concreto para lanzar, cemento y agregados especiales, f'c=25 MPa (250 kg/cm²), clasificación de exposición A1, tamaño máximo del agregado 20 mm, revenimiento mayor de 10 cm, dosificación de cemento mayor de 400 kg/m³. (material) | 0.168 | 222.70 | 37.41 |
| mt07aco080a | kg | Acero en barras corrugadas, Grado 42 (fy=4200 kg/cm²), elaborado en taller y colocado en obra, diámetros varios, según NMX-B-294-1986. (material) | 19.200 | 0.86 | 16.51 |
| mq06gun010 | h | Lanzadora de concreto 24 CV. (maquinaria) | 0.347 | 9.45 | 3.28 |
| op00ciz020 |  | Cizalla para acero en barras corrugadas. | 1.000 | 0.00 | 0.00 |
| op00ata010 |  | Atadora de ferralla. | 1.000 | 0.00 | 0.00 |
| mo040 | h | Oficial estructurista. (mano de obra) | 3.384 | 2.82 | 9.54 |
| mo083 | h | Ayudante estructurista. (mano de obra) | 1.692 | 1.98 | 3.35 |
| % | % | Costes directos complementarios | 2 % | 70.09 | 1.40 |
|  |  | Costes directos |  |  | 71.49 |
