# Base y capitel de refuerzo de columna de concreto reforzado de 30x30 cm

- Propiedad del archivo: CYPE INGENIEROS, S.A.
- Formato: FIEBDC-3/2002
- Ámbito geográfico: México
- Costes indirectos: 3.00 %
- Gastos generales: 13.00 %
- Beneficio industrial: 6.00 %
- IVA: 16.00 %

## E Estructuras

### EH Concreto reforzado

#### EHZ Refuerzos

**EHZ051** Ud Base y capitel de refuerzo de columna de concreto reforzado de 30x30 cm, realizados con perfiles de acero S275JR, laminados en caliente, serie L 40x4, con capa de imprimación anticorrosiva, unidos entre sí mediante soldadura y adheridos a los placas inferior y superior con adhesivo de dos componentes a base de resina epoxi.
Base y capitel de refuerzo de columna de concreto reforzado de 30x30 cm, realizados con perfiles de acero S275JR, laminados en caliente, serie L 40x4, con capa de imprimación anticorrosiva, unidos entre sí mediante soldadura y adheridos a los placas inferior y superior con adhesivo de dos componentes a base de resina epoxi. Incluso p/p de limpieza de la superficie soporte, replanteo, aporte de material de soldadura según ISO 2560, soldado del conjunto y relleno del espacio entre el placa y los perfiles metálicos, mediante inyección de adhesivo de dos componentes a base de resina epoxi, para asegurar la continuidad del refuerzo a través del nudo.
Incluye: Replanteo de la posición de los refuerzos. Limpieza de la superficie de concreto. Aplicación del adhesivo. Colocación y fijación provisional de las piezas. Ejecución de las uniones por soldadura. Relleno por inyección de resinas epoxi.
Criterio de medición de proyecto: Número de unidades previstas, según documentación gráfica de Proyecto.
Criterio de medición de obra: Se medirá el número de unidades realmente ejecutadas según especificaciones de Proyecto.

| Código | Ud | Descripción | Rendimiento | Precio | Importe |
|---|---|---|---|---|---|
| mt09reh125a | kg | Adhesivo de dos componentes a base de resina epoxi, para unión de pletinas metálicas con concreto endurecido. (material) | 0.384 | 13.26 | 5.09 |
| mt07ala140aga | m | Perfil de acero S275JR, serie L 40x4, laminado en caliente, para aplicaciones estructurales. Elaborado en taller y colocado en obra. (material) | 2.640 | 2.19 | 5.78 |
| mt27pfi010 | l | Imprimación de secado rápido, formulada con resinas alquídicas modificadas y fosfato de zinc. (material) | 0.024 | 4.97 | 0.12 |
| mq08sol020 | h | Equipo y elementos auxiliares para soldadura eléctrica. (maquinaria) | 0.141 | 2.27 | 0.32 |
| op00ciz020 |  | Cizalla para acero en barras corrugadas. | 1.000 | 0.00 | 0.00 |
| op00ata010 |  | Atadora de ferralla. | 1.000 | 0.00 | 0.00 |
| mo042 | h | Oficial montador de estructura metálica. (mano de obra) | 3.458 | 2.82 | 9.75 |
| mo085 | h | Ayudante montador de estructura metálica. (mano de obra) | 3.458 | 1.98 | 6.85 |
| % | % | Costes directos complementarios | 2 % | 27.91 | 0.56 |
|  |  | Costes directos |  |  | 28.47 |
