# Vidrio laminar de seguridad 6+6 mm, butiral de polivinilo incoloro

- Propiedad del archivo: CYPE INGENIEROS, S.A.
- Formato: FIEBDC-3/2002
- Ámbito geográfico: México
- Costes indirectos: 3.00 %
- Gastos generales: 13.00 %
- Beneficio industrial: 6.00 %
- IVA: 15.00 %

## F Fachadas

### FV Vidrios

#### FVS Especiales: seguridad

**FVS010** m² Vidrio laminar de seguridad 6+6 mm, butiral de polivinilo incoloro.
Acristalamiento con vidrio de seguridad 6+6 mm compuesto por dos lunas de 6 mm de espesor unidas mediante una lámina de butiral de polivinilo incoloro fijado sobre marcos con acuñado de apoyo perimetrales y laterales, sellado en frío con silicona sintética incolora (no acrílica), compatible con el material soporte. Incluso cortes del vidrio, colocación de junquillos y señalización de las hojas.
Incluye: Colocación, calzado, montaje y ajuste en puertas y ventanas. Sellado final de estanqueidad. Señalización de las hojas.
Criterio de medición de proyecto: Superficie a acristalar, según documentación gráfica de Proyecto, incluyendo en cada hoja vidriera las dimensiones del bastidor.
Criterio de medición de obra: Se medirá la superficie realmente ejecutada según especificaciones de Proyecto, sumando, para cada una de las piezas, la superficie resultante de redondear por exceso cada una de sus aristas a múltiplos de 30 mm.

| Código | Ud | Descripción | Rendimiento | Precio | Importe |
|---|---|---|---|---|---|
| mt21ves010e | m² | Vidrio laminar de seguridad compuesto por dos lunas de 6 mm de espesor unidas mediante una lámina de butiral de polivinilo incoloro, según ISO 12543-2 y. (material) | 1.006 | 29.57 | 29.75 |
| mt21vva015 | Ud | Cartucho de silicona sintética incolora de 310 ml (rendimiento aproximado de 12 m por cartucho). (material) | 0.290 | 2.28 | 0.66 |
| mt21vva021 | Ud | Material auxiliar para la colocación de vidrios. (material) | 1.000 | 1.19 | 1.19 |
| mo054 | h | Oficial vidriero. (mano de obra) | 0.638 | 2.63 | 1.68 |
| mo108 | h | Ayudante vidriero. (mano de obra) | 0.638 | 1.63 | 1.04 |
| % | % | Costes directos complementarios | 2 % | 34.32 | 0.69 |
|  |  | Costes directos |  |  | 35.01 |
