# Rejilla de impulsión de aluminio extruido

- Propiedad del archivo: CYPE INGENIEROS, S.A.
- Formato: FIEBDC-3/2002
- Ámbito geográfico: México
- Costes indirectos: 3.00 %
- Gastos generales: 13.00 %
- Beneficio industrial: 6.00 %
- IVA: 16.00 %

## I Instalaciones

### IB Sistemas de climatización

#### IBZ Sistema Airzone

**IBZ011** Ud Rejilla de impulsión de aluminio extruido, con lamas móviles horizontales, con compuerta motorizada para regulación de caudal ocupando la superficie total de la rejilla, de 700x100 mm, anodizado color plata, modelo RSDR070010AKMTE "AIRZONE", montada en pared.
Suministro y montaje de rejilla de impulsión de aluminio extruido, con lamas móviles horizontales, con compuerta motorizada para regulación de caudal ocupando la superficie total de la rejilla, de 700x100 mm, anodizado color plata, modelo RSDR070010AKMTE "AIRZONE", fijación con clips, motorización con alimentación a 12 Vcc por cable, con deflector de aire para igualar la velocidad de impulsión en el plano de la rejilla, modelo DFRD, de lámina de acero galvanizado, de 150x100 mm, montada en pared. Incluso accesorios de montaje y elementos de fijación. Totalmente montada, conexionada y probada.
Incluye: Colocación y fijación. Conexionado.
Criterio de cuantificación de proyecto: Número de unidades previstas, según documentación gráfica de Proyecto.
Criterio de cuantificación de obra: Se medirá el número de unidades realmente ejecutadas según especificaciones de Proyecto.

| Código | Ud | Descripción | Rendimiento | Precio | Importe |
|---|---|---|---|---|---|
| mt42air022ai1b | Ud | Rejilla de impulsión de aluminio extruido, con lamas móviles horizontales, con compuerta motorizada para regulación de caudal ocupando la superficie total de la rejilla, de 700x100 mm, anodizado color plata, modelo RSDR070010AKMTE "AIRZONE", fijación con clips, motorización con alimentación a 12 Vcc por cable, con deflector de aire para igualar la velocidad de impulsión en el plano de la rejilla, modelo DFRD, de lámina de acero galvanizado, de 150x100 mm. (material) | 1.000 | 204.56 | 204.56 |
| mt42air500A | Ud | Larguero de lámina galvanizada para formación de marco de montaje de rejillas, longitud 700 mm, modelo L 700 AG "AIRZONE". (material) | 2.000 | 2.89 | 5.78 |
| mt42air500q | Ud | Larguero de lámina galvanizada para formación de marco de montaje de rejillas, longitud 100 mm, modelo L 100 AG "AIRZONE". (material) | 2.000 | 0.50 | 1.00 |
| mo005 | h | Oficial instalador de climatización. (mano de obra) | 0.411 | 2.32 | 0.95 |
| mo104 | h | Ayudante instalador de climatización. (mano de obra) | 0.329 | 1.18 | 0.39 |
| % | % | Costes directos complementarios | 2 % | 212.68 | 4.25 |
|  |  | Costes directos |  |  | 216.93 |
