# Codo 30° con juntas de EPDM de doble labio, para ducto circular de acero galvanizado, de 80 mm de diámetro

- Propiedad del archivo: CYPE INGENIEROS, S.A.
- Formato: FIEBDC-3/2002
- Ámbito geográfico: México
- Costes indirectos: 3.00 %
- Gastos generales: 13.00 %
- Beneficio industrial: 6.00 %
- IVA: 16.00 %

## I Instalaciones

### IS Instalación hidrosanitaria

#### ISG Ventilación mecánica para garajes

**ISG027** Ud Codo 30° con juntas de EPDM de doble labio, para ducto circular de acero galvanizado, de 80 mm de diámetro.
Incluye: Colocación y fijación de las piezas especiales prefabricadas a la red de ductos.

| Código | Ud | Descripción | Rendimiento | Precio | Importe |
|---|---|---|---|---|---|
| mt42cos218aaa | Ud | Codo 30° con juntas de EPDM de doble labio, para ducto circular de acero galvanizado, de 80 mm de diámetro, estanqueidad al aire clase D. (material) | 1.000 | 24.27 | 24.27 |
| mo011 | h | Oficial montador de ductos de lámina metálica. (mano de obra) | 0.064 | 3.12 | 0.20 |
| mo079 | h | Ayudante montador de ductos de lámina metálica. (mano de obra) | 0.064 | 2.13 | 0.14 |
| % | % | Costes directos complementarios | 2 % | 24.61 | 0.49 |
|  |  | Costes directos |  |  | 25.10 |
