# Dispositivo de control centralizado formado por armario de programación

- Propiedad del archivo: CYPE INGENIEROS, S.A.
- Formato: FIEBDC-3/2002
- Ámbito geográfico: México
- Costes indirectos: 3.00 %
- Gastos generales: 13.00 %
- Beneficio industrial: 6.00 %
- IVA: 16.00 %

## I Instalaciones

### IS Instalación hidrosanitaria

#### ISH Ventilación híbrida para viviendas

**ISH040** Ud Dispositivo de control centralizado formado por armario de programación, para control de hasta 8 extractores estáticos mecánicos en edificio multifamiliar, con sistema automático de funcionamiento simultáneo y anemómetro.
Incluye: Replanteo de la canalización eléctrica y elementos que componen la instalación. Tendido y fijación del tubo protector del cableado. Tendido de cables. Montaje y conexionado del dispositivo del control.

| Código | Ud | Descripción | Rendimiento | Precio | Importe |
|---|---|---|---|---|---|
| mt20svi025b | Ud | Armario de programación, compuesto por caja de superficie estanca, de 300x200x150 mm, interruptor automático, transformador y programador electrónico, para control de hasta 8 extractores estáticos mecánicos en edificio multifamiliar. (material) | 1.000 | 2056.74 | 2056.74 |
| mt20svi027a | Ud | Sistema automático de funcionamiento simultáneo. (material) | 1.000 | 176.55 | 176.55 |
| mt20svi028a | Ud | Anemómetro. (material) | 1.000 | 656.32 | 656.32 |
| mt35aia090aa | m | Tubo rígido de PVC, roscable, curvable en caliente, de color negro, de 16 mm de diámetro nominal, para canalización fija en superficie. Resistencia a la compresión 1250 N, resistencia al impacto 2 julios, temperatura de trabajo -5°C hasta 60°C, con grado de protección IP 547, propiedades eléctricas: aislante, no propagador de la llama. Incluso parte proporcional de abrazaderas, elementos de sujeción y accesorios (curvas, conectores, tees, codos y curvas flexibles). (material) | 66.000 | 1.08 | 71.28 |
| mt35cun020a | m | Cable unipolar ES07Z1-K (AS), no propagador de la llama, con conductor multifilar de cobre clase 5 (-K) de 1,5 mm² de sección, con aislamiento de compuesto termoplástico a base de poliolefina libre de halógenos con baja emisión de humos y gases corrosivos (Z1), siendo su tensión asignada de 450/750 V. (material) | 198.000 | 0.52 | 102.96 |
| mt35www010 | Ud | Material auxiliar para instalaciones eléctricas. (material) | 1.000 | 1.87 | 1.87 |
| mo001 | h | Oficial electricista. (mano de obra) | 6.566 | 3.12 | 20.49 |
| mo093 | h | Ayudante electricista. (mano de obra) | 6.566 | 2.12 | 13.92 |
| % | % | Costes directos complementarios | 2 % | 3100.13 | 62.00 |
|  |  | Costes directos |  |  | 3162.13 |
