# Capa de muro divisorio interior de 12 cm de espesor de mampostería

- Propiedad del archivo: CYPE INGENIEROS, S.A.
- Formato: FIEBDC-3/2002
- Ámbito geográfico: México
- Costes indirectos: 3.00 %
- Gastos generales: 13.00 %
- Beneficio industrial: 6.00 %
- IVA: 15.00 %

## P Muros divisorios y closets

### PT Muros divisorios

#### PTX Capa aparente

**PTX020** m² Capa de muro divisorio interior de 12 cm de espesor de mampostería, de bloque hueco de concreto pesado, aparente, tipo split, color gris, 12x20x40 cm, con junta de 1 cm, rehundida, asentada con mortero de cemento 1:5, formación de dinteles mediante piezas en "U" y concreto reforzado con 1,45 kg/m² de acero fy=4200 kg/cm², formación de encuentros mediante piezas huecas y concreto reforzado con 0,75 kg/m² de acero fy=4200 kg/cm².
Formación de capa de muro divisorio interior de 12 cm de espesor en cerramiento de fachada de mampostería, de bloque hueco de concreto pesado, aparente, tipo split, color gris, 12x20x40 cm, con junta de 1 cm, rehundida, asentada con mortero de cemento 1:5, formación de dinteles mediante piezas en "U" y concreto reforzado con 1,45 kg/m² de acero fy=4200 kg/cm², formación de encuentros mediante piezas huecas y concreto reforzado con 0,75 kg/m² de acero fy=4200 kg/cm². Incluso parte proporcional de replanteo, nivelación y aplomado, mermas y roturas, adarajas, mochetas, ejecución de puntos singulares, emboquillado y limpieza final de la mampostería ejecutada.
Incluye: Replanteo y trazo en la losa de los muros divisorios a realizar. Marcado en las columnas de los niveles de referencia general de planta y de nivel de piso terminado. Colocación y aplomado de miras de referencia. Encuentros de la mampostería con fachadas, columnas y muros divisorios. Tendido de hilos entre miras. Colocación de las piezas por hiladas a nivel. Realización de todos los trabajos necesarios para la resolución de los huecos. Encuentro de la mampostería con la losa superior. Repaso de las juntas y limpieza final del paramento.
Criterio de medición de proyecto: Superficie medida según documentación gráfica de Proyecto, sin duplicar esquinas ni encuentros, deduciendo los huecos de superficie mayor de 3 m².
Criterio de medición de obra: Se medirá la superficie realmente ejecutada según especificaciones de Proyecto, sin duplicar esquinas ni encuentros, deduciendo los huecos de superficie mayor de 3 m².

| Código | Ud | Descripción | Rendimiento | Precio | Importe |
|---|---|---|---|---|---|
| mt03bhe040a | Ud | Bloque hueco estructural de concreto pesado, aparente, tipo split, color gris, 12x20x40 cm, resistencia a compresión 6 MPa, incluso parte proporcional de piezas especiales. Según NMX-404-C-ONNCCE. (material) | 12.600 | 0.78 | 9.83 |
| mt09mor010d | m³ | Mortero de cemento CEM II/B-P 32,5 N tipo M-7,5, confeccionado en obra con 300 kg/m³ de cemento y una proporción en volumen 1/5. (material) | 0.009 | 125.40 | 1.13 |
| mt07aco080a | kg | Acero fy=4200 kg/cm², elaborado en taller y colocado en obra, diámetros varios, según NMX-C-407-ONNCCE. (material) | 1.450 | 0.69 | 1.00 |
| mt07aco080a | kg | Acero fy=4200 kg/cm², elaborado en taller y colocado en obra, diámetros varios, según NMX-C-407-ONNCCE. | 0.750 | 0.69 | 0.52 |
| mt10haf061bg | m³ | Concreto f'c=25 MPa (250 kg/cm²), clasificación de exposición A1, tamaño máximo del agregado 20 mm, revenimiento nominal del concreto fresco mayor de 10 mm, premezclado, según RCDF NTC Diseño y Construcción de Estructuras de Concreto (2004). (material) | 0.037 | 122.70 | 4.54 |
| mo020 | h | Oficial albañil en trabajos de albañilería. (mano de obra) | 1.595 | 2.43 | 3.88 |
| mo112 | h | Cabo albañil en trabajos de albañilería. (mano de obra) | 0.797 | 1.45 | 1.16 |
| % | % | Costes directos complementarios | 2 % | 22.06 | 0.44 |
|  |  | Costes directos |  |  | 22.50 |
