# Hoja de muro divisorio interior de 14 cm de espesor de mampostería, de bloque aligerado de termoarcilla, 30x19x14 cm, para revestir, recibida con mortero de cemento 1:4

- Propiedad del archivo: CYPE INGENIEROS, S.A.
- Formato: FIEBDC-3/2002
- Ámbito geográfico: México
- Costes indirectos: 3.00 %
- Gastos generales: 13.00 %
- Beneficio industrial: 6.00 %
- IVA: 16.00 %

## P Muros divisorios

### PT Tabiques

#### PTZ Hoja para revestir

**PTZ030** m² Hoja de muro divisorio interior de 14 cm de espesor de mampostería, de bloque aligerado de termoarcilla, 30x19x14 cm, para revestir, recibida con mortero de cemento 1:4.
Incluye: Replanteo y trazado en la losa de los tabiques a realizar. Colocación y aplomado de miras de referencia. Colocación, aplomado y nivelación de marcos y precercos de puertas y armarios. Tendido de hilos entre miras. Colocación de las piezas por hiladas a nivel. Recibido a la obra de los elementos de fijación de marcos y precercos.

| Código | Ud | Descripción | Rendimiento | Precio | Importe |
|---|---|---|---|---|---|
| mt02btr020ab | Ud | Bloque aligerado de termoarcilla, 30x19x14 cm, para revestir, incluso parte proporcional de piezas especiales: media, terminación, esquina, ajuste, remate base y remate esquina. (material) | 17.850 | 0.54 | 9.64 |
| mt09mor010e | m³ | Mortero de cemento CEM II/B-P 32,5 N tipo M-10, confeccionado en obra con 380 kg/m³ de cemento y una proporción en volumen 1/4. (material) | 0.012 | 136.47 | 1.64 |
| op00amo010 |  | Amoladora o radial. | 1.000 | 0.00 | 0.00 |
| mo019 | h | Oficial albañil en trabajos de albañilería. (mano de obra) | 0.511 | 3.02 | 1.54 |
| mo105 | h | Cabo albañil en trabajos de albañilería. (mano de obra) | 0.256 | 2.02 | 0.52 |
| % | % | Costes directos complementarios | 2 % | 13.34 | 0.27 |
|  |  | Costes directos |  |  | 13.61 |
