# Reparación de fisuras de hasta 2 mm de anchura en revestimiento exterior

- Propiedad del archivo: CYPE INGENIEROS, S.A.
- Formato: FIEBDC-3/2002
- Ámbito geográfico: México
- Costes indirectos: 3.00 %
- Gastos generales: 13.00 %
- Beneficio industrial: 6.00 %
- IVA: 16.00 %

## R Revestimientos y lambrines

### RY Preparaciones, protecciones, reparaciones y refuerzos de revestimientos

#### RYY Reparaciones

**RYY040** m² Reparación de fisuras de hasta 2 mm de anchura en revestimiento exterior, sistema Cotefilm NG "REVETÓN", mediante la aplicación de mano de fondo con imprimación acuosa Cotefilm "REVETÓN", con un rendimiento de 0,1 l/m² y una mano de acabado con revestimiento decorativo acrílico, Cotefilm NG granulado "REVETÓN", color blanco, sin diluir, con un rendimiento de 1,2 l/m², previa preparación de la superficie soporte mediante relleno y tapado de fisuras con revestimiento decorativo acrílico Cotefilm NG liso satinado "REVETÓN".
Reparación de fisuras de hasta 2 mm de anchura en revestimiento exterior, sistema Cotefilm NG "REVETÓN", mediante la aplicación de mano de fondo con imprimación acuosa Cotefilm "REVETÓN", con un rendimiento de 0,1 l/m² y una mano de acabado con revestimiento decorativo acrílico, Cotefilm NG granulado "REVETÓN", color blanco, sin diluir, con un rendimiento de 1,2 l/m². Incluso parte proporcional de preparación previa de la superficie soporte mediante relleno y tapado de fisuras con revestimiento decorativo acrílico Cotefilm NG liso satinado "REVETÓN".
Incluye: Preparación de la superficie soporte. Aplicación de la mano de imprimación. Aplicación de la mano de acabado.
Criterio de cuantificación de proyecto: Superficie medida según documentación gráfica de Proyecto.
Criterio de cuantificación de obra: Se medirá la superficie realmente ejecutada según especificaciones de Proyecto.

| Código | Ud | Descripción | Rendimiento | Precio | Importe |
|---|---|---|---|---|---|
| mt28mar030c | l | Revestimiento decorativo acrílico, muy elástico, Cotefilm NG liso satinado "REVETÓN", de color blanco, compuesto por resinas acrílicas, cargas de granulometría controlada y pigmentos; impermeable al agua de lluvia y permeable al vapor de agua, aplicable con brocha, rodillo o pistola. (material) | 0.600 | 12.61 | 7.57 |
| mt28mar050a | l | Imprimación acuosa Cotefilm "REVETÓN", incolora, compuesta por polímeros acrílicos de partícula fina, en dispersión acuosa, y aditivos especiales, aplicable con brocha, rodillo o pistola. (material) | 0.100 | 5.45 | 0.55 |
| mt28mar030g | l | Revestimiento decorativo acrílico, muy elástico, tixotrópico, Cotefilm NG granulado "REVETÓN", de color blanco, compuesto por resinas acrílicas, cargas de granulometría controlada y pigmentos; impermeable al agua de lluvia y permeable al vapor de agua, aplicable con brocha, rodillo o pistola. (material) | 1.200 | 10.21 | 12.25 |
| mo039 | h | Oficial revocador. (mano de obra) | 0.380 | 2.62 | 1.00 |
| mo111 | h | Peón revocador. (mano de obra) | 0.380 | 1.38 | 0.52 |
| % | % | Herramienta menor | 2 % | 21.89 | 0.44 |
|  |  | Costes directos |  |  | 22.33 |
