# Rehabilitación energética de edificio mediante la colocación de ducto circular de acero galvanizado de pared simple helicoidal

- Propiedad del archivo: CYPE INGENIEROS, S.A.
- Formato: FIEBDC-3/2002
- Ámbito geográfico: México
- Costes indirectos: 3.00 %
- Gastos generales: 13.00 %
- Beneficio industrial: 6.00 %
- IVA: 16.00 %

## Z Rehabilitación energética

### ZV Ventilación

#### ZVM Sistemas de ventilación mecánica

**ZVM040** m Rehabilitación energética de edificio mediante la colocación de ducto circular de acero galvanizado de pared simple helicoidal, "ALDER", de 125 mm de diámetro y 0,5 mm de espesor, colocado en posición horizontal, para instalación del sistema de ventilación mecánica controlada.
Incluye: Replanteo y trazado del ducto. Presentación de tubos, accesorios y piezas especiales. Colocación y fijación de tubos, accesorios y piezas especiales. Realización de pruebas de servicio.

| Código | Ud | Descripción | Rendimiento | Precio | Importe |
|---|---|---|---|---|---|
| mt20cvc410a | Ud | Material auxiliar para montaje y sujeción a la obra de los ductos de acero galvanizado de pared simple helicoidal, "ALDER", de 125 mm de diámetro. (material) | 1.000 | 0.49 | 0.49 |
| mt20cvc010aaf | m | Tubo de acero galvanizado de pared simple helicoidal, "ALDER", de 125 mm de diámetro y 0,5 mm de espesor, suministrado en tramos de 3 ó 5 m, con el precio incrementado el 25% en concepto de accesorios y piezas especiales. (material) | 1.000 | 12.30 | 12.30 |
| mo009 | h | Oficial montador. (mano de obra) | 0.201 | 3.12 | 0.63 |
| mo075 | h | Ayudante montador. (mano de obra) | 0.100 | 2.13 | 0.21 |
| % | % | Costes directos complementarios | 2 % | 13.63 | 0.27 |
|  |  | Costes directos |  |  | 13.90 |
