# FIEBDC-3

- Propiedad del archivo: CYPE INGENIEROS, S.A.
- Formato: FIEBDC-3/2002
- Ámbito geográfico: México
- Costes indirectos: 3.00 %
- Gastos generales: 13.00 %
- Beneficio industrial: 6.00 %
- IVA: 16.00 %

| Código | Ud | Descripción | Precio |
|---|---|---|---|
| mo031 | h | Oficial aplicador de mortero autonivelante. (mano de obra) | 2.62 |
| mo069 | h | Ayudante aplicador de mortero autonivelante. (mano de obra) | 1.38 |

**RSG090** m² Piso de baldosas extrusionadas de barro cocido de elaboración mecánica, de 20x40 cm, recibidas y emboquilladas con mortero de cemento 1:4 sin tratamiento superficial.
Suministro y ejecución de pavimento mediante el método de colocación en capa gruesa, de baldosas extrusionadas de barro cocido de elaboración mecánica, de 20x40 cm, asentadas con maza de goma sobre una capa semiseca de mortero de cemento 1:4 de 3 cm de espesor, humedecida y espolvoreada superficialmente con cemento; y emboquilladas con mortero de cemento 1:4, dispuesto todo el conjunto sobre una capa de separación o desolidarización de arena o grava (no incluida en este precio). Incluso parte proporcional de replanteos, cortes, crucetas de PVC, formación de juntas perimetrales continuas, de anchura no menor de 5 mm, en los límites con paredes, columnas exentas y elevaciones de nivel y, en su caso, juntas de partición y juntas estructurales existentes en el soporte, eliminación del material sobrante del emboquillado, limpieza del piso, ninguno y limpieza final.
Incluye: Replanteo de los niveles de acabado. Replanteo de la disposición de las baldosas. Extendido de la capa de mortero. Espolvoreo con cemento de la superficie de la capa de mortero. Colocación de las crucetas. Colocación de las baldosas a punta de cuchara. Formación de juntas de partición, perimetrales y estructurales. Emboquillado. Eliminación y limpieza del material sobrante. Limpieza final del piso.
Criterio de cuantificación de proyecto: Superficie útil, medida según documentación gráfica de Proyecto. No se ha incrementado la cuantificación por roturas y recortes, ya que en la descomposición se ha considerado un 5% más de piezas.
Criterio de cuantificación de obra: Se medirá la superficie realmente ejecutada según especificaciones de Proyecto.

| Código | Ud | Descripción | Rendimiento | Precio | Importe |
|---|---|---|---|---|---|
| mt18bdo020eq | m² | Baldosa extrusionada de barro cocido de elaboración mecánica, de 20x40 cm. (material) | 1.050 | 23.77 | 24.96 |
| mt09mor010e | m³ | Mortero de cemento CEM II/B-P 32,5 N tipo M-10, confeccionado en obra con 380 kg/m³ de cemento y una proporción en volumen 1/4. (material) | 0.030 | 85.02 | 2.55 |
| mt18acc050b | Ud | Crucetas de PVC para separación entre 3 y 15 mm. (material) | 10.000 | 0.02 | 0.20 |
| mt09mor010e | m³ | Mortero de cemento CEM II/B-P 32,5 N tipo M-10, confeccionado en obra con 380 kg/m³ de cemento y una proporción en volumen 1/4. | 0.002 | 85.02 | 0.17 |
| mo023 | h | Oficial colocador de pisos. (mano de obra) | 0.751 | 2.62 | 1.97 |
| mo061 | h | Ayudante colocador de pisos. (mano de obra) | 0.307 | 1.38 | 0.42 |
| % | % | Herramienta menor | 2 % | 30.27 | 0.61 |
|  |  | Costes directos |  |  | 30.88 |
