# Tasa de disposición final por entrega de contenedor con residuos inertes a gestor autorizado

- Propiedad del archivo: CYPE INGENIEROS, S.A.
- Formato: FIEBDC-3/2002
- Ámbito geográfico: México
- Divisa: MXN
- Costes indirectos: 3.00 %
- Gastos generales: 13.00 %
- Beneficio industrial: 6.00 %
- IVA: 16.00 %

## G Gestión de residuos

### GR Gestión de residuos inertes

#### GRB Entrega de residuos inertes a gestor autorizado

**GRB010** Ud Tasa de disposición final por entrega de contenedor con residuos inertes a gestor autorizado.
Tasa de disposición final por entrega de contenedor de 7 m³ con residuos inertes de muros divisorios, tejas y materiales cerámicos, producidos en obras de construcción y/o demolición, en basurero específico, instalación de tratamiento de residuos de construcción y demolición externa a la obra o centro de valorización o eliminación de residuos.
Criterio de valoración económica: El precio no incluye el servicio de entrega, la renta, la recogida en obra del contenedor ni el transporte.
Criterio de cuantificación de proyecto: Número de unidades previstas, según documentación gráfica de Proyecto.
Criterio de cuantificación de obra: Se medirá el número de unidades realmente entregadas según especificaciones de Proyecto.

| Código | Ud | Descripción | Rendimiento | Precio | Importe |
|---|---|---|---|---|---|
| mq04res020bK | Ud | Tasa de disposición final por entrega de contenedor de 7 m³ con residuos inertes de muros divisorios, tejas y materiales cerámicos, producidos en obras de construcción y/o demolición, en basurero específico, instalación de tratamiento de residuos de construcción y demolición externa a la obra o centro de valorización o eliminación de residuos. (maquinaria) | 1.100 | 744.05 | 818.46 |
| % | % | Herramienta menor | 2 % | 818.46 | 16.37 |
|  |  | Costes directos |  |  | 834.83 |
