# Tarima de composite (WPC)

- Propiedad del archivo: CYPE INGENIEROS, S.A.
- Formato: FIEBDC-3/2002
- Ámbito geográfico: México
- Divisa: MXN
- Costes indirectos: 3.00 %
- Gastos generales: 13.00 %
- Beneficio industrial: 6.00 %
- IVA: 16.00 %

## M Firmes y pavimentos urbanos

### MP Pavimentos urbanos

#### MPJ De composite

**MPJ010** m² Tarima de composite (WPC).
Tarima formada por tablas macizas de composite (WPC) con fibras de madera y polietileno, de 20x127x2440 mm, una cara aparente con textura de madera, fijadas mediante el sistema de fijación oculta, sobre polines de PVC de 50x45 mm, separados entre ellos 300 mm y apoyados sobre soportes regulables, de poliolefinas, con base redonda plana, para alturas entre 30 y 50 mm. Incluso clips y tornillos de acero inoxidable para sujeción de las tablas a los polines y masilla de poliuretano para fijación de los soportes regulables a la superficie soporte.
Incluye: Replanteo y nivelación de los soportes. Aplicación de la masilla. Colocación de los polines sobre los soportes. Colocación de las tablas de la primera hilada. Fijación de una hilada de clips sobre el polín. Presentación de las tablas de la segunda hilada. Encaje de los clips entre las tablas. Colocación y fijación de las sucesivas hiladas.
Criterio de cuantificación de proyecto: Superficie útil, medida según documentación gráfica de Proyecto. No se ha incrementado la cuantificación por roturas y recortes, ya que en la descomposición se ha considerado un 5% más de piezas.
Criterio de cuantificación de obra: Se medirá la superficie realmente ejecutada según especificaciones de Proyecto.

| Código | Ud | Descripción | Rendimiento | Precio | Importe |
|---|---|---|---|---|---|
| mt18acc030aa | Ud | Soporte regulable, de poliolefinas, con adición de carga mineral, de color negro, con 750 kg de capacidad mecánica a compresión y base redonda plana, para alturas entre 30 y 50 mm; estabilidad térmica de -25°C hasta 110°C; imputrescible, con resistencia al envejecimiento y a la intemperie. (material) | 7.000 | 19.69 | 137.83 |
| mt15sja140a | Ud | Cartucho de masilla elástica monocomponente a base de poliuretano, de 310 cm³, de elasticidad permanente y curado rápido, color gris. (material) | 0.333 | 293.22 | 97.64 |
| mt18acc010a | m | Polín de PVC de 50x45 mm, para apoyo y fijación de las tarimas de exterior. (material) | 3.500 | 71.33 | 249.66 |
| mt18fmp010a | m² | Tablas macizas de composite (WPC) con fibras de madera y polietileno, de 20x127x2440 mm, una cara aparente con textura de madera y ranuras laterales. (material) | 1.050 | 1050.82 | 1103.36 |
| mt18acc020 | Ud | Kit de ensamble para tarima exterior, compuesto por clip de acero inoxidable, en forma de omega, para el ensamblaje de las tablas, y tornillo de acero inoxidable, para fijación del clip al polín. (material) | 20.000 | 6.33 | 126.60 |
| mo017 | h | Oficial carpintero. (mano de obra) | 0.694 | 121.71 | 84.47 |
| mo058 | h | Ayudante carpintero. (mano de obra) | 0.694 | 73.50 | 51.01 |
| % | % | Herramienta menor | 2 % | 1850.57 | 37.01 |
|  |  | Costes directos |  |  | 1887.58 |
