# Perfil para remate lateral de tarima de composite (WPC)

- Propiedad del archivo: CYPE INGENIEROS, S.A.
- Formato: FIEBDC-3/2002
- Ámbito geográfico: México
- Divisa: MXN
- Costes indirectos: 3.00 %
- Gastos generales: 13.00 %
- Beneficio industrial: 6.00 %
- IVA: 16.00 %

## M Firmes y pavimentos urbanos

### MP Pavimentos urbanos

#### MPJ De composite

**MPJ020** m Perfil para remate lateral de tarima de composite (WPC).
Perfil macizo de composite (WPC) con fibras de madera y polietileno, de 24x136x2440 mm, una cara aparente con textura de madera, con los bordes rectos, fijado a los polines con tornillos autoperforantes, de acero al carbono, de 5 mm de diámetro y 63 mm de longitud, con tratamiento anticorrosión, en tarima de composite (WPC).
Incluye: Replanteo, marcado y corte de la parte sobrante del perfil de remate lateral. Fijación del perfil de remate lateral a los polines.
Criterio de cuantificación de proyecto: Longitud medida según documentación gráfica de Proyecto. No se ha incrementado la cuantificación por roturas y recortes, ya que en la descomposición se ha considerado un 5% más de piezas.
Criterio de cuantificación de obra: Se medirá la longitud realmente ejecutada según especificaciones de Proyecto.

| Código | Ud | Descripción | Rendimiento | Precio | Importe |
|---|---|---|---|---|---|
| mt18fmp020a | m | Perfil macizo de composite (WPC) con fibras de madera y polietileno, de 24x136x2440 mm, una cara aparente con textura de madera, con los bordes rectos, para remate lateral de tarima de composite (WPC). (material) | 1.050 | 182.71 | 191.85 |
| mt18acc080a | Ud | Tornillo autoperforante, de acero al carbono, de 5 mm de diámetro y 63 mm de longitud, con tratamiento anticorrosión. (material) | 7.000 | 2.14 | 14.98 |
| mo017 | h | Oficial carpintero. (mano de obra) | 0.139 | 121.71 | 16.92 |
| mo058 | h | Ayudante carpintero. (mano de obra) | 0.139 | 73.50 | 10.22 |
| % | % | Herramienta menor | 2 % | 233.97 | 4.68 |
|  |  | Costes directos |  |  | 238.65 |
