# Pavimento con piezas irregulares de cuarcita, de entre 3 y 4 cm de espesor, recibido y emboquillado con mortero bastardo de cal y cemento blanco BL-II/A-L 42,5 R, M-5

- Propiedad del archivo: CYPE INGENIEROS, S.A.
- Formato: FIEBDC-3/2002
- Ámbito geográfico: México
- Divisa: MXN
- Costes indirectos: 3.00 %
- Gastos generales: 13.00 %
- Beneficio industrial: 6.00 %
- IVA: 16.00 %

## M Firmes y pavimentos urbanos

### MP Pavimentos urbanos

#### MPP De piedra natural

**MPP040** m² Pavimento con piezas irregulares de cuarcita, de entre 3 y 4 cm de espesor, recibido y emboquillado con mortero bastardo de cal y cemento blanco BL-II/A-L 42,5 R, M-5.
Suministro y colocación de pavimento con piezas irregulares de cuarcita, de entre 3 y 4 cm de espesor, acabado natural, asentado con mortero bastardo de cal y cemento blanco BL-II/A-L 42,5 R, M-5 y emboquillado con el mismo material. Incluso parte proporcional de preparación previa de las piedras, cortes, remates de cantos, realización de encuentros con otros materiales, juntas y limpieza final.
Incluye: Preparación de la superficie soporte. Preparación de las piezas. Colocación de las piezas. Emboquillado. Limpieza.
Criterio de cuantificación de proyecto: Superficie medida en proyección horizontal, según documentación gráfica de Proyecto.
Criterio de cuantificación de obra: Se medirá, en proyección horizontal, la superficie realmente ejecutada según especificaciones de Proyecto.

| Código | Ud | Descripción | Rendimiento | Precio | Importe |
|---|---|---|---|---|---|
| mt19cir010f | m² | Piezas irregulares de cuarcita, de entre 3 y 4 cm de espesor, acabado natural. (material) | 1.050 | 473.06 | 496.71 |
| mt09mor030b | m³ | Mortero bastardo de cal y cemento blanco BL-II/A-L 42,5 R, tipo M-5, confeccionado en obra con 250 kg/m³ de cemento y una proporción en volumen 1:1:7. (material) | 0.030 | 2060.50 | 61.82 |
| mt08aaa010a | m³ | Agua. (material) | 0.020 | 19.83 | 0.40 |
| op00sie030 |  | Sierra de disco de diamante, para mesa de trabajo, de corte húmedo. | 1.000 | 0.00 | 0.00 |
| op00tal010 |  | Taladro. | 1.000 | 0.00 | 0.00 |
| mo022 | h | Oficial colocador de piedra natural. (mano de obra) | 0.630 | 91.12 | 57.41 |
| mo060 | h | Ayudante colocador de piedra natural. (mano de obra) | 0.630 | 47.91 | 30.18 |
| mo113 | h | Cabo albañil. (mano de obra) | 0.126 | 46.11 | 5.81 |
| % | % | Herramienta menor | 2 % | 652.33 | 13.05 |
|  |  | Costes directos |  |  | 665.38 |
