# Juego biosaludable, tipo columpio

- Propiedad del archivo: CYPE INGENIEROS, S.A.
- Formato: FIEBDC-3/2002
- Ámbito geográfico: México
- Divisa: MXN
- Costes indirectos: 3.00 %
- Gastos generales: 13.00 %
- Beneficio industrial: 6.00 %
- IVA: 16.00 %

## T Equipamiento urbano

### TB Áreas de juegos biosaludables

#### TBB Para personas de la tercera edad

**TBB060** Ud Juego biosaludable, tipo columpio.
Juego biosaludable, tipo columpio, para un usuario, de tubo de acero galvanizado pintado al horno, de 122x70x195 cm. Colocación en obra: con taquetes químicos, sobre una superficie base.
Criterio de valoración económica: El precio no incluye la superficie base.
Incluye: Replanteo. Fijación del juego biosaludable.
Criterio de cuantificación de proyecto: Número de unidades previstas, según documentación gráfica de Proyecto.
Criterio de cuantificación de obra: Se medirá el número de unidades realmente ejecutadas según especificaciones de Proyecto.

| Código | Ud | Descripción | Rendimiento | Precio | Importe |
|---|---|---|---|---|---|
| mt50spl105b | Ud | Fijación compuesta por taquete químico, arandela y tornillo de acero. (material) | 4.000 | 86.42 | 345.68 |
| mt52jbs060a | Ud | Juego biosaludable, tipo columpio, para un usuario, formado por poste de tubo de acero galvanizado pintado al horno, estructura soporte tubular, asientos de acero galvanizado, placa base con cuatro puntos de anclaje, tapa antivandálica para la protección de los anclajes, tornillos de acero galvanizado y tuercas autoblocantes, de 122x70x195 cm, con zona de seguridad de 6 m²; para la realización de ejercicios de fortalecimiento de la musculatura de piernas y cintura por parte de la tercera edad. (material) | 1.000 | 11360.39 | 11360.39 |
| op00tal010 |  | Taladro. | 1.000 | 0.00 | 0.00 |
| op00ato010 |  | Atornillador. | 1.000 | 0.00 | 0.00 |
| mo041 | h | Oficial albañil de obra civil. (mano de obra) | 2.083 | 119.98 | 249.92 |
| mo087 | h | Ayudante albañil de obra civil. (mano de obra) | 2.083 | 73.05 | 152.16 |
| % | % | Herramienta menor | 2 % | 12108.15 | 242.16 |
|  |  | Costes directos |  |  | 12350.31 |
