# Pavimento continuo drenante

- Propiedad del archivo: CYPE Ingenieros S.A.
- Formato: FIEBDC-3/2016
- Programa: Generador de precios de la construcción. CYPE Ingenieros, S.A.
- Fecha: 13/01/2024
- Ámbito geográfico: México
- Divisa: MXN
- Costes indirectos: 3 %
- Gastos generales: 13 %
- Beneficio industrial: 6 %
- IVA: 16 %

## M Firmes y pavimentos urbanos

### MP Pavimentos urbanos

#### MPD Drenantes

**MPD010** m² Pavimento continuo drenante.
Piso continuo drenante para uso peatonal, de 40 mm de espesor, realizado "in situ" con mortero a base de resinas y agregados de colores seleccionados con granulometría 7/10 mm, con una resistencia a flexotracción de 2,3 N/mm², una resistencia a compresión de 4,5 N/mm², una capacidad drenante de 800 l/(m²·min), sobre capa de 30 mm de material granular. Totalmente terminado.
Incluye: Ejecución de la base. Ejecución de la andador.
Criterio de cuantificación de proyecto: Superficie medida según documentación gráfica de Proyecto.
Criterio de cuantificación de obra: Se medirá la superficie realmente ejecutada según especificaciones de Proyecto.

| Código | Ud | Descripción | Rendimiento | Precio | Importe |
|---|---|---|---|---|---|
| mt01arr010a | t | Grava de cantera, de 19 a 25 mm de diámetro. (material) | 0.063 | 200.49 | 12.631 |
| mt47pcd010l | m² | Piso continuo drenante para uso peatonal, de 40 mm de espesor, realizado "in situ" con mortero a base de resinas y agregados de colores seleccionados con granulometría 7/10 mm, con una resistencia a flexotracción de 2,3 N/mm², una resistencia a compresión de 4,5 N/mm², una capacidad drenante de 800 l/(m²·min). (material) | 1 | 1283.01 | 1283.010 |
| mo041 | h | Oficial albañil de obra civil. (mano de obra) | 0.833 | 117.66 | 98.011 |
| mo087 | h | Ayudante albañil de obra civil. (mano de obra) | 0.833 | 71.65 | 59.684 |
| % | % | Herramienta menor | 2 % | 1453.336 | 29.067 |
|  |  | Costes directos |  |  | 1482.403 |

Residuos:
- colocación: mt01arr010a Grava de cantera, de 19 a 25 mm de diámetro; factor de residuo 0.00686426
- colocación: mt47pcd010l; factor de residuo 0.035

## Recursos

**mt01arr010a** t Grava de cantera, de 19 a 25 mm de diámetro
Datos técnicos: Coste energético 75.000 MJ; Emisión de CO2 4.000 kg; Código LER 01 04 08; Masa del elemento 1000 kg; Volumen 0.666667 m3

**mt47pcd010l** m² Piso continuo drenante para uso peatonal
Datos técnicos: Coste energético 738.108 MJ; Emisión de CO2 28.046 kg; Código LER 17 09 04; Masa del elemento 50 kg; Volumen 0.033333 m3
