# Talado de árbol, de 30 a 60 cm de diámetro de tronco, con motosierra

- Propiedad del archivo: CYPE INGENIEROS, S.A.
- Formato: FIEBDC-3/2002
- Ámbito geográfico: México
- Divisa: MXN
- Costes indirectos: 3.00 %
- Gastos generales: 13.00 %
- Beneficio industrial: 6.00 %
- IVA: 16.00 %

## A Acondicionamiento del terreno

### AD Movimiento de tierras en edificación

#### ADL Despalme y limpieza

**ADL015** Ud Talado de árbol, de 30 a 60 cm de diámetro de tronco, con motosierra.
Talado de árbol, de 30 a 60 cm de diámetro de tronco, con motosierra. Incluso extracción de tocón y raíces con posterior relleno y compactación del hueco con tierra de la propia excavación, troceado de ramas, tronco y raíces, retirada de restos y desechos, y carga a camión, sin incluir transporte a basurero municipal.
Incluye: Corte del tronco del árbol cerca de la base. Extracción del tocón y las raíces. Troceado del tronco, las ramas y las raíces. Relleno y compactación del hueco con tierra de la propia excavación. Retirada de restos y desechos. Carga a camión.
Criterio de cuantificación de proyecto: Número de unidades previstas, según documentación gráfica de Proyecto.
Criterio de cuantificación de obra: Se medirá el número de unidades realmente ejecutadas según especificaciones de Proyecto.

| Código | Ud | Descripción | Rendimiento | Precio | Importe |
|---|---|---|---|---|---|
| mq09sie010 | h | Motosierra a gasolina, de 50 cm de espada y 2 kW de potencia. (maquinaria) | 0.672 | 40.45 | 27.18 |
| mq01exn020a | h | Retroexcavadora hidráulica sobre ruedas, de 105 kW. (maquinaria) | 0.151 | 624.45 | 94.29 |
| mq02roa010a | h | Rodillo vibrante de guiado manual, de 700 kg, anchura de trabajo 70 cm. (maquinaria) | 0.352 | 114.07 | 40.15 |
| mo040 | h | Oficial jardinero. (mano de obra) | 0.883 | 91.12 | 80.46 |
| mo086 | h | Ayudante jardinero. (mano de obra) | 1.766 | 47.91 | 84.61 |
| % | % | Herramienta menor | 2 % | 326.69 | 6.53 |
|  |  | Costes directos |  |  | 333.22 |
