# Estabilización de taludes

- Propiedad del archivo: CYPE INGENIEROS, S.A.
- Formato: FIEBDC-3/2002
- Ámbito geográfico: México
- Divisa: MXN
- Costes indirectos: 3.00 %
- Gastos generales: 13.00 %
- Beneficio industrial: 6.00 %
- IVA: 16.00 %

## A Acondicionamiento del terreno

### AD Movimiento de tierras en edificación

#### ADV Estabilización de taludes

**ADV020** m² Estabilización de taludes.
Estabilización de taludes mediante la proyección por vía húmeda de dos capas de concreto f'c=25 MPa (250 kg/cm²), clasificación de exposición A1, tamaño máximo del agregado 20 mm, revenimiento mayor de 10 cm, de 10 cm de espesor total.
Incluye: Preparación de la superficie soporte. Regulación de la uniformidad de la presión del aire y de la velocidad. Regulación del contenido de agua. Proyección del material, manteniendo la boquilla a la distancia adecuada. Retirada y carga de los productos de rebote y de los restos generados.
Criterio de cuantificación de proyecto: Superficie medida en proyección vertical, según documentación gráfica de Proyecto.
Criterio de cuantificación de obra: Se medirá, en proyección vertical, la superficie realmente ejecutada según especificaciones de Proyecto.

| Código | Ud | Descripción | Rendimiento | Precio | Importe |
|---|---|---|---|---|---|
| mt10hes200a | m³ | Concreto para lanzar, f'c=25 MPa (250 kg/cm²), clasificación de exposición A1, tamaño máximo del agregado 20 mm, revenimiento mayor de 10 cm, con una dosificación de cemento de 400 kg/m³, premezclado. (material) | 0.130 | 2039.21 | 265.10 |
| mq06gun010 | h | Lanzadora de concreto por vía húmeda 33 kW. (maquinaria) | 0.467 | 225.77 | 105.43 |
| mo020 | h | Oficial albañil. (mano de obra) | 0.606 | 119.98 | 72.71 |
| mo113 | h | Cabo albañil. (mano de obra) | 0.303 | 70.30 | 21.30 |
| % | % | Herramienta menor | 2 % | 464.54 | 9.29 |
|  |  | Costes directos |  |  | 473.83 |
