# Solera ventilada de concreto reforzado de 20+4 cm de canto

- Propiedad del archivo: CYPE INGENIEROS, S.A.
- Formato: FIEBDC-3/2002
- Ámbito geográfico: México
- Divisa: MXN
- Costes indirectos: 3.00 %
- Gastos generales: 13.00 %
- Beneficio industrial: 6.00 %
- IVA: 16.00 %

## A Acondicionamiento del terreno

### AN Nivelación

#### ANS Soleras

**ANS020** m² Solera ventilada de concreto reforzado de 20+4 cm de canto, sobre cimbra perdida de módulos de polipropileno reciclado, realizada con concreto f'c=20 MPa (200 kg/cm²), clasificación de exposición A1, tamaño máximo del agregado 12 mm, revenimiento de 5 a 10 cm, premezclado, y colado con grúa, y malla electrosoldada de alambre liso de acero tipo 6x6 6/6 como armado de reparto, colocada sobre separadores homologados en capa de compresión de 4 cm de espesor; con juntas de retracción de 5 mm de espesor, mediante corte con disco de diamante; apoyado todo ello sobre base de plantilla. Incluso panel de poliestireno expandido de 3 cm de espesor, para la ejecución de juntas de contracción.
Solera ventilada de concreto reforzado de 20+4 cm de canto, sobre cimbra perdida de módulos de polipropileno reciclado, realizada con concreto f'c=20 MPa (200 kg/cm²), clasificación de exposición A1, tamaño máximo del agregado 12 mm, revenimiento de 5 a 10 cm, premezclado, y colado con grúa, y malla electrosoldada de alambre liso de acero tipo 6x6 6/6 como armado de reparto, colocada sobre separadores homologados en capa de compresión de 4 cm de espesor; con juntas de retracción de 5 mm de espesor, mediante corte con disco de diamante; apoyado todo ello sobre base de plantilla. Incluso panel de poliestireno expandido de 3 cm de espesor, para la ejecución de juntas de contracción.
Incluye: Replanteo de las piezas. Corte de las piezas. Colocación y montaje de las piezas. Resolución de encuentros. Realización de los orificios de paso de instalaciones. Colocación de los elementos para paso de instalaciones. Colocación de la malla electrosoldada. Colado, extendido y vibrado del concreto. Regleado y nivelación de la capa de compresión. Curado del concreto. Replanteo de las juntas de retracción. Corte del concreto. Limpieza final de las juntas de retracción.
Criterio de cuantificación de proyecto: Superficie medida según documentación gráfica de Proyecto.
Criterio de cuantificación de obra: Se medirá la superficie realmente ejecutada según especificaciones de Proyecto, sin deducir la superficie ocupada por las columnas situados dentro de su perímetro.
Criterio de valoración económica: El precio no incluye la capa de plantilla.

| Código | Ud | Descripción | Rendimiento | Precio | Importe |
|---|---|---|---|---|---|
| mt07cid010j | m² | Cimbra perdida de módulos de polipropileno reciclado, de 50x50x20 cm, para soleras y losas sanitarias ventiladas. (material) | 1.050 | 133.99 | 140.69 |
| mt07aco080a | kg | Acero fy=4200 kg/cm², de varios diámetros, según NMX-C-407-ONNCCE. (material) | 2.000 | 11.50 | 23.00 |
| mt08var050 | kg | Alambre galvanizado para atar, de 1,30 mm de diámetro. (material) | 0.010 | 14.99 | 0.15 |
| mt07ame070o | m² | Malla electrosoldada de alambre liso de acero tipo 6x6 6/6, separación 15,24x15,24 cm y Ø 4,88-4,88 mm, según NMX-B-290-CANACERO. (material) | 1.100 | 33.18 | 36.50 |
| mt10haf061bc | m³ | Concreto f'c=20 MPa (200 kg/cm²), clasificación de exposición A1, tamaño máximo del agregado 12 mm, revenimiento nominal del concreto fresco de 5 a 10 mm, premezclado, según RCDF NTC Diseño y Construcción de Estructuras de Concreto (2004). (material) | 0.097 | 1223.66 | 118.70 |
| mt07aco020o | Ud | Separador homologado para malla electrosoldada. (material) | 1.000 | 1.07 | 1.07 |
| mt16pea020c | m² | Panel rígido de poliestireno expandido, mecanizado lateral recto, de 30 mm de espesor, resistencia térmica 0,8 m²K/W, conductividad térmica 0,036 W/(mK), para junta de contracción. (material) | 0.092 | 53.27 | 4.90 |
| mq06vib020 | h | Regla vibrante de 3 m. (maquinaria) | 0.082 | 64.11 | 5.26 |
| mq06cor020 | h | Equipo para corte de juntas en soleras de concreto. (maquinaria) | 0.075 | 130.42 | 9.78 |
| op00sie010 |  | Sierra de calar. | 1.000 | 0.00 | 0.00 |
| op00amo010 |  | Amoladora o radial. | 1.000 | 0.00 | 0.00 |
| au00auh010 |  | Cubilote. | 1.000 | 0.00 | 0.00 |
| au00auh040 |  | Vibrador de concreto, eléctrico. | 1.000 | 0.00 | 0.00 |
| mo044 | h | Oficial carpintero de obra negra. (mano de obra) | 0.014 | 81.67 | 1.14 |
| mo091 | h | Ayudante carpintero de obra negra. (mano de obra) | 0.014 | 49.43 | 0.69 |
| mo043 | h | Oficial fierrero. (mano de obra) | 0.025 | 81.67 | 2.04 |
| mo090 | h | Ayudante fierrero. (mano de obra) | 0.025 | 49.43 | 1.24 |
| mo045 | h | Oficial concretero. (mano de obra) | 0.024 | 81.67 | 1.96 |
| mo092 | h | Ayudante concretero. (mano de obra) | 0.109 | 49.43 | 5.39 |
| mo112 | h | Peón albañil. (mano de obra) | 0.094 | 46.28 | 4.35 |
| % | % | Herramienta menor | 2 % | 356.86 | 7.14 |
|  |  | Costes directos |  |  | 364.00 |
