# Pilote de desplazamiento con tapón de gravas

- Propiedad del archivo: CYPE INGENIEROS, S.A.
- Formato: FIEBDC-3/2002
- Ámbito geográfico: México
- Divisa: MXN
- Costes indirectos: 3.00 %
- Gastos generales: 13.00 %
- Beneficio industrial: 6.00 %
- IVA: 16.00 %

## C Cimentaciones

### CP Profundas

#### CPI Pilotes colados en el lugar

**CPI030** m Pilote de desplazamiento con tapón de gravas.
Pilote de cimentación de concreto reforzado de 35 cm de diámetro, para grupo de pilotes, de hasta 15 m de profundidad. Ejecutado por desplazamiento de tierras, en terreno blando, mediante golpeo contra un tapón de gravas con maza que se desplaza en el interior de un ademe recuperable, con espesor del tapón de tres veces el diámetro exterior de el ademe y formado por concreto de trabajabilidad seca f'c=20 MPa (200 kg/cm²), clasificación de exposición A1, tamaño máximo del agregado 20 mm, revenimiento menor de 5 cm, y posterior colado continuo del pilote. Realizado con concreto f'c=20 MPa (200 kg/cm²), clasificación de exposición A1, tamaño máximo del agregado 12 mm, revenimiento menor de 5 cm, premezclado, y colado con tiro directo a través de tubo Tremie, y acero fy=4200 kg/cm², con una cuantía aproximada de 5,65 kg/m. Incluso alambre de atar y separadores.
Criterio de valoración económica: El precio incluye el transporte, la instalación, el montaje y el desmontaje del equipo mecánico, el habilitado del acero (corte y doblez) en el área de trabajo, en obra y el armado en el lugar definitivo de su colocación en obra.
Incluye: Replanteo y trazo de los ejes de los grupos de pilotes. Introducción del tapón de gravas. Hinca de el ademe por golpeo sobre un tapón de gravas. Golpeo sobre el tapón con la maza. Colocación del armado. Puesta en obra del concreto. Extracción progresiva de el ademe. Limpieza y retirada de sobrantes.
Criterio de cuantificación de proyecto: Longitud medida según documentación gráfica de Proyecto, incrementada en un metro por la formación del bulbo.
Criterio de cuantificación de obra: Se medirá la longitud, tomada en el terreno antes de hormigonar, del pilote realmente ejecutado según especificaciones de Proyecto, desde la punta hasta la cara inferior del cabezal, sin incluir el exceso de concreto consumido sobre el volumen teórico correspondiente al diámetro nominal del pilote.

| Código | Ud | Descripción | Rendimiento | Precio | Importe |
|---|---|---|---|---|---|
| mt07aco020k | Ud | Separador homologado para pilotes. (material) | 3.000 | 1.55 | 4.65 |
| mt07aco080a | kg | Acero fy=4200 kg/cm², de varios diámetros, según NMX-C-407-ONNCCE. (material) | 5.933 | 12.85 | 76.24 |
| mt08var050 | kg | Alambre galvanizado para atar, de 1,30 mm de diámetro. (material) | 0.040 | 22.86 | 0.91 |
| mt10haf061be | m³ | Concreto f'c=20 MPa (200 kg/cm²), clasificación de exposición A1, tamaño máximo del agregado 12 mm, revenimiento nominal del concreto fresco menor de 5 mm, premezclado, según RCDF NTC Diseño y Construcción de Estructuras de Concreto (2004). (material) | 0.110 | 1272.82 | 140.01 |
| mq03pii103a | h | Equipo completo para perforación de pilote de desplazamiento con tapón de gravas. (maquinaria) | 0.125 | 4037.80 | 504.73 |
| au00auh020 |  | Canal para colado del concreto. | 1.000 | 0.00 | 0.00 |
| au00auh050 |  | Tubo Tremie. | 1.000 | 0.00 | 0.00 |
| mo043 | h | Oficial fierrero. (mano de obra) | 0.050 | 124.86 | 6.24 |
| mo090 | h | Ayudante fierrero. (mano de obra) | 0.071 | 75.97 | 5.39 |
| mo045 | h | Oficial concretero. (mano de obra) | 0.143 | 124.86 | 17.85 |
| mo092 | h | Ayudante concretero. (mano de obra) | 0.193 | 75.97 | 14.66 |
| % | % | Herramienta menor | 2 % | 770.68 | 15.41 |
|  |  | Costes directos |  |  | 786.09 |
