# Descabezado de pilote de concreto reforzado, de 45 cm de diámetro, con descabezador hidráulico y carga mecánica de los escombros sobre camión o contenedor

- Propiedad del archivo: CYPE INGENIEROS, S.A.
- Formato: FIEBDC-3/2002
- Ámbito geográfico: México
- Costes indirectos: 3.00 %
- Gastos generales: 13.00 %
- Beneficio industrial: 6.00 %
- IVA: 16.00 %

## C Cimentaciones

### CP Profundas

#### CPI Pilotes "in situ"

**CPI090** m Descabezado de pilote de concreto reforzado, de 45 cm de diámetro, con descabezador hidráulico y carga mecánica de los escombros sobre camión o contenedor.
Descabezado de pilote de concreto reforzado, de 45 cm de diámetro, mediante picado del concreto de la cabeza del pilote que no reúne las características mecánicas necesarias, con descabezador hidráulico. Incluso limpieza y carga mecánica de los escombros procedentes del descabezado sobre camión o contenedor.
Incluye: Descabezado. Doblado de armaduras. Limpieza y carga mecánica de los escombros procedentes del descabezado sobre camión o contenedor.
Criterio de medición de proyecto: Longitud medida según documentación gráfica de Proyecto.
Criterio de medición de obra: Se medirá la longitud realmente ejecutada según especificaciones de Proyecto.

| Código | Ud | Descripción | Rendimiento | Precio | Importe |
|---|---|---|---|---|---|
| mq01exn060 | h | Retroexcavadora sobre neumáticos 115 CV, equipada con descabezador hidráulico para pilotes. (maquinaria) | 0.138 | 47.40 | 6.54 |
| mq01exn010 | h | Miniretroexcavadora sobre neumáticos 52 CV. (maquinaria) | 0.006 | 29.99 | 0.18 |
| mo103 | h | Peón albañil. (mano de obra) | 0.162 | 2.06 | 0.33 |
| % | % | Costes directos complementarios | 2 % | 7.05 | 0.14 |
|  |  | Costes directos |  |  | 7.19 |
