# Descabezado de pilote de concreto reforzado

- Propiedad del archivo: CYPE INGENIEROS, S.A.
- Formato: FIEBDC-3/2002
- Ámbito geográfico: México
- Divisa: MXN
- Costes indirectos: 3.00 %
- Gastos generales: 13.00 %
- Beneficio industrial: 6.00 %
- IVA: 16.00 %

## C Cimentaciones

### CP Profundas

#### CPI Pilotes colados en el lugar

**CPI200** m Descabezado de pilote de concreto reforzado, de 55 cm de diámetro, mediante picado del concreto de la cabeza del pilote que no reúne las características mecánicas necesarias, con descabezador hidráulico, y carga de los escombros procedentes del descabezado sobre camión o contenedor.
Descabezado de pilote de concreto reforzado, de 55 cm de diámetro, mediante picado del concreto de la cabeza del pilote que no reúne las características mecánicas necesarias, con descabezador hidráulico, y carga de los escombros procedentes del descabezado sobre camión o contenedor.
Incluye: Descabezado. Doblado de armados. Limpieza y carga de los escombros procedentes del descabezado sobre camión o contenedor.
Criterio de cuantificación de proyecto: Longitud medida según documentación gráfica de Proyecto.
Criterio de cuantificación de obra: Se medirá la longitud realmente ejecutada según especificaciones de Proyecto.

| Código | Ud | Descripción | Rendimiento | Precio | Importe |
|---|---|---|---|---|---|
| mq01exn060 | h | Retroexcavadora sobre ruedas, de 85 kW, equipada con descabezador hidráulico para pilotes. (maquinaria) | 0.160 | 892.36 | 142.78 |
| mq01exn010i | h | Miniretroexcavadora sobre ruedas, de 37,5 kW. (maquinaria) | 0.006 | 627.39 | 3.76 |
| mo112 | h | Peón albañil. (mano de obra) | 0.200 | 46.28 | 9.26 |
| % | % | Herramienta menor | 2 % | 155.80 | 3.12 |
|  |  | Costes directos |  |  | 158.92 |
