# Pilote prefabricado de concreto reforzado, colocado por hinca, D=35 cm, Q=125 t, con azuche normal en punta

- Propiedad del archivo: CYPE INGENIEROS, S.A.
- Formato: FIEBDC-3/2002
- Ámbito geográfico: México
- Divisa: MXN
- Costes indirectos: 3.00 %
- Gastos generales: 13.00 %
- Beneficio industrial: 6.00 %
- IVA: 16.00 %

## C Cimentaciones

### CP Profundas

#### CPP Pilotes prefabricados

**CPP010** m Pilote prefabricado de concreto reforzado, colocado por hinca, D=35 cm, Q=125 t, con azuche normal en punta.
Suministro y colocación de pilote prefabricado de concreto reforzado, D=35 cm, Q=125 t, para formación de grupo de pilotes con azuche normal en punta. Hincado por golpeo de la cabeza del pilote de 12 m de longitud máxima, mediante maza. Incluso parte proporcional de transporte, instalación, almohadillas, detenidas, montaje y desmontaje de equipo mecánico y pilotes prefabricados.
Incluye: Replanteo y trazo de los ejes de los grupos de pilotes. Izado de los pilotes. Hincado de los pilotes por golpeo de maza, previa colocación de sombrero de acero con almohadilla. Golpeo hasta conseguir el rechazo prefijado.
Criterio de cuantificación de proyecto: Longitud medida según documentación gráfica de Proyecto, desde la punta hasta la cara inferior del cabezal, considerando un incremento del 10% en previsión de las oscilaciones reales que pueden aparecer al realizar el pilotaje.
Criterio de cuantificación de obra: Se medirá la longitud del pilote realmente ejecutado según especificaciones de Proyecto, desde la punta hasta la cara inferior del cabezal.

| Código | Ud | Descripción | Rendimiento | Precio | Importe |
|---|---|---|---|---|---|
| mt07pph020d | m | Pilote prefabricado de concreto reforzado, diámetro equivalente 35 cm, para una carga axil de 125 t, con azuche normal en punta. (material) | 1.000 | 927.97 | 927.97 |
| mt07pph030d | Ud | Junta para unión de pilotes prefabricados de concreto reforzado, diámetro equivalente 35 cm. (material) | 1.000 | 273.24 | 273.24 |
| mq03pip050b | h | Martinete hidráulico, de 9 t, para hinca de pilotes prefabricados. (maquinaria) | 0.072 | 1312.31 | 94.49 |
| mo089 | h | Ayudante estructurista. (mano de obra) | 0.330 | 50.32 | 16.61 |
| % | % | Herramienta menor | 2 % | 1312.31 | 26.25 |
|  |  | Costes directos |  |  | 1338.56 |
