# Descabezado de pilote prefabricado de concreto reforzado

- Propiedad del archivo: CYPE INGENIEROS, S.A.
- Formato: FIEBDC-3/2002
- Ámbito geográfico: México
- Divisa: MXN
- Costes indirectos: 3.00 %
- Gastos generales: 13.00 %
- Beneficio industrial: 6.00 %
- IVA: 16.00 %

## C Cimentaciones

### CP Profundas

#### CPP Pilotes prefabricados

**CPP090** m Descabezado de pilote prefabricado de concreto reforzado, de 32,5 cm de diámetro, mediante la limpieza y eliminación del concreto de cabeza del pilote que pueda haber quedado resentido por el golpeo de la maza y no reúna las características mecánicas necesarias, con compresor con martillo neumático, y carga de los escombros procedentes del descabezado sobre camión o contenedor.
Descabezado de pilote prefabricado de concreto reforzado, de 32,5 cm de diámetro, mediante la limpieza y eliminación del concreto de cabeza del pilote que pueda haber quedado resentido por el golpeo de la maza y no reúna las características mecánicas necesarias, con compresor con martillo neumático, y carga de los escombros procedentes del descabezado sobre camión o contenedor.
Incluye: Descabezado. Doblado de armados. Limpieza y carga de los escombros procedentes del descabezado sobre camión o contenedor.
Criterio de cuantificación de proyecto: Longitud medida según documentación gráfica de Proyecto, considerando una altura de un metro en cada uno de los pilotes.
Criterio de cuantificación de obra: Se medirá la longitud realmente ejecutada según especificaciones de Proyecto.

| Código | Ud | Descripción | Rendimiento | Precio | Importe |
|---|---|---|---|---|---|
| mq05pdm010c | h | Compresor portátil eléctrico 9 m³/min de caudal. (maquinaria) | 0.204 | 168.32 | 34.34 |
| mq05mai030 | h | Martillo neumático. (maquinaria) | 0.408 | 56.02 | 22.86 |
| mq01exn010i | h | Miniretroexcavadora sobre ruedas, de 37,5 kW. (maquinaria) | 0.006 | 627.39 | 3.76 |
| mo112 | h | Peón albañil. (mano de obra) | 0.646 | 46.28 | 29.90 |
| mo113 | h | Cabo albañil. (mano de obra) | 0.165 | 45.47 | 7.50 |
| % | % | Herramienta menor | 2 % | 98.36 | 1.97 |
|  |  | Costes directos |  |  | 100.33 |
