# Sistema de cimbra para zapata corrida de cimentación

- Propiedad del archivo: CYPE INGENIEROS, S.A.
- Formato: FIEBDC-3/2002
- Ámbito geográfico: México
- Divisa: MXN
- Costes indirectos: 3.00 %
- Gastos generales: 13.00 %
- Beneficio industrial: 6.00 %
- IVA: 16.00 %

## C Cimentaciones

### CS Superficiales

#### CSV Zapatas corridas

**CSV020** m² Sistema de cimbra para zapata corrida de cimentación.
Montaje de sistema de cimbra recuperable de madera, para zapata corrida de cimentación de sección rectangular, formado por tablones de madera, amortizables en 4 usos, y posterior desmontaje de la cimbra. Incluso elementos de sustentación, fijación y acodalamientos necesarios para su estabilidad y líquido desmoldante, para evitar la adherencia del concreto a la cimbra.
Incluye: Limpieza y preparación del plano de apoyo. Replanteo. Aplicación del líquido desmoldante. Montaje del sistema de cimbra. Colocación de elementos de sustentación, fijación y acodalamiento. Aplomado y nivelación de la cimbra. Humectación de la cimbra. Desmontaje de la cimbra. Limpieza y almacenamiento de la cimbra.
Criterio de cuantificación de proyecto: Superficie de cimbra en contacto con el concreto, medida según documentación gráfica de Proyecto.
Criterio de cuantificación de obra: Se medirá la superficie de cimbra en contacto con el concreto realmente ejecutada según especificaciones de Proyecto.

| Código | Ud | Descripción | Rendimiento | Precio | Importe |
|---|---|---|---|---|---|
| mt08ema050b | m³ | Madera para cimbrar, de 26 mm de espesor. (material) | 0.020 | 5866.82 | 117.34 |
| mt08var050 | kg | Alambre galvanizado para atar, de 1,30 mm de diámetro. (material) | 0.100 | 22.86 | 2.29 |
| mt08var060 | kg | Puntas de acero de 20x100 mm. (material) | 0.050 | 133.34 | 6.67 |
| mt08dba010d | l | Agente desmoldeante, a base de aceites especiales, emulsionable en agua, para cimbras metálicas, fenólicas o de madera. (material) | 0.030 | 27.49 | 0.82 |
| op00sie020 |  | Sierra de disco fijo, para mesa de trabajo. | 1.000 | 0.00 | 0.00 |
| mo044 | h | Oficial carpintero de obra negra. (mano de obra) | 0.398 | 124.86 | 49.69 |
| mo091 | h | Ayudante carpintero de obra negra. (mano de obra) | 0.398 | 75.97 | 30.24 |
| % | % | Herramienta menor | 2 % | 207.05 | 4.14 |
|  |  | Costes directos |  |  | 211.19 |
