# Demolición de capa principal de fachada ventilada, de mampostería revestida

- Propiedad del archivo: CYPE INGENIEROS, S.A.
- Formato: FIEBDC-3/2002
- Ámbito geográfico: México
- Divisa: MXN
- Costes indirectos: 3.00 %
- Gastos generales: 13.00 %
- Beneficio industrial: 6.00 %
- IVA: 16.00 %

## D Demoliciones

### DF Fachadas

#### DFA Ventiladas

**DFA020** m² Demolición de capa principal de fachada ventilada, de mampostería revestida.
Demolición de capa principal de fachada ventilada, de mampostería revestida, formada por muro divisorio hueco sencillo de 4/5 cm de espesor, con medios manuales, sin afectar a los elementos constructivos contiguos, y carga manual sobre camión o contenedor.
Incluye: Demolición de la mampostería y sus revestimientos. Fragmentación de los escombros en piezas manejables. Retirada y acopio de escombros. Limpieza de los restos de obra. Carga manual de escombros sobre camión o contenedor.
Criterio de cuantificación de proyecto: Superficie medida según documentación gráfica de Proyecto.
Criterio de cuantificación de obra: Se medirá la superficie realmente demolida según especificaciones de Proyecto.

| Código | Ud | Descripción | Rendimiento | Precio | Importe |
|---|---|---|---|---|---|
| mo113 | h | Cabo albañil. (mano de obra) | 0.297 | 71.46 | 21.22 |
| % | % | Herramienta menor | 2 % | 21.22 | 0.42 |
|  |  | Costes directos |  |  | 21.64 |
