# Levantado con recuperación del material de puertas y ventanas acristaladas de cualquier tipo situadas en fachada

- Propiedad del archivo: CYPE INGENIEROS, S.A.
- Formato: FIEBDC-3/2002
- Ámbito geográfico: México
- Costes indirectos: 3.00 %
- Gastos generales: 13.00 %
- Beneficio industrial: 6.00 %
- IVA: 15.00 %

## D Demoliciones

### DF Fachadas

#### DFC Puertas exteriores y ventanas

**DFC010** Ud Levantado con recuperación del material de puertas y ventanas acristaladas de cualquier tipo situadas en fachada, de menos de 3 m² de superficie, con medios manuales, clasificación, etiquetado, acopio para su almacenaje durante las obras y carga manual del material desmontado sobre camión o contenedor.
Levantado de puertas y ventanas acristaladas de cualquier tipo situadas en fachada, de menos de 3 m² de superficie, con medios manuales y recuperación del material para su posterior ubicación en otro emplazamiento, sin deteriorar los elementos constructivos a los que están sujetas. Incluso parte proporcional de desmontaje de marcos, hojas acristaladas y accesorios; clasificación, etiquetado, acopio para su almacenaje durante las obras, limpieza, retirada y carga manual del material desmontado y de los restos de obra producidos durante los trabajos, sobre camión o contenedor.
Incluye: Desmontaje de los elementos. Acopio de los materiales a reutilizar. Retirada y acopio de escombros. Limpieza de los restos de obra. Carga del material desmontado y restos de obra sobre camión o contenedor.
Criterio de cuantificación de proyecto: Número de unidades previstas, según documentación gráfica de Proyecto.
Criterio de cuantificación de obra: Se medirá el número de unidades realmente desmontadas según especificaciones de Proyecto.

| Código | Ud | Descripción | Rendimiento | Precio | Importe |
|---|---|---|---|---|---|
| mo017 | h | Oficial 1ª cerrajero. (mano de obra) | 0.467 | 2.47 | 1.15 |
| mo057 | h | Ayudante cerrajero. (mano de obra) | 0.233 | 1.51 | 0.35 |
| mo111 | h | Cabo albañil. (mano de obra) | 0.233 | 1.45 | 0.34 |
| % | % | Costes directos complementarios | 2 % | 1.84 | 0.04 |
|  |  | Costes directos |  |  | 1.88 |
