# Desmontaje de contramarco de ventana con medios manuales, y carga manual de escombros sobre camión o contenedor

- Propiedad del archivo: CYPE INGENIEROS, S.A.
- Formato: FIEBDC-3/2002
- Ámbito geográfico: México
- Costes indirectos: 3.00 %
- Gastos generales: 13.00 %
- Beneficio industrial: 6.00 %
- IVA: 15.00 %

## D Demoliciones

### DF Fachadas

#### DFD Defensas de exteriores

**DFD090** m² Desmontaje de contramarco de ventana con medios manuales, y carga manual de escombros sobre camión o contenedor.
Desmontaje de contramarco de ventana, elementos de fijación y accesorios, con medios manuales, sin deteriorar los elementos constructivos sobre los que se sujeta. Incluso parte proporcional de limpieza, acopio, retiro y carga manual de escombros sobre camión o contenedor.
Incluye: Desmontaje de los elementos. Fragmentación de los escombros en piezas manejables. Retirada y acopio del material desmontado. Limpieza de los restos de obra. Carga del material desmontado y los restos de obra sobre camión o contenedor.
Criterio de cuantificación de proyecto: Superficie medida según documentación gráfica de Proyecto.
Criterio de cuantificación de obra: Se medirá la superficie realmente desmontada según especificaciones de Proyecto.

| Código | Ud | Descripción | Rendimiento | Precio | Importe |
|---|---|---|---|---|---|
| mo017 | h | Oficial 1ª cerrajero. (mano de obra) | 0.146 | 2.47 | 0.36 |
| mo057 | h | Ayudante cerrajero. (mano de obra) | 0.146 | 1.51 | 0.22 |
| % | % | Costes directos complementarios | 2 % | 0.58 | 0.01 |
|  |  | Costes directos |  |  | 0.59 |
