# Desmontaje de vidrio laminar de seguridad de 8+8 mm de espesor, fijado sobre marcos, con medios manuales, y carga manual del material desmontado sobre camión o contenedor

- Propiedad del archivo: CYPE INGENIEROS, S.A.
- Formato: FIEBDC-3/2002
- Ámbito geográfico: México
- Costes indirectos: 3.00 %
- Gastos generales: 13.00 %
- Beneficio industrial: 6.00 %
- IVA: 15.00 %

## D Demoliciones

### DF Fachadas

#### DFV Vidrios

**DFV050** m² Desmontaje de vidrio laminar de seguridad de 8+8 mm de espesor, fijado sobre marcos, con medios manuales, y carga manual del material desmontado sobre camión o contenedor.
Desmontaje con medios manuales de vidrio laminar de seguridad compuesto por dos lunas de 8 mm de espesor unidas mediante una lámina de butiral de polivinilo, fijado sobre marcos, acuñado con apoyos perimetrales y laterales, y sellado con silicona, sin deteriorar los marcos a los que se sujeta. Incluso parte proporcional de limpieza de silicona en los marcos, acopio, retirada y carga manual del material desmontado sobre camión o contenedor.
Incluye: Desmontaje de los elementos. Retirada y acopio del material desmontado. Limpieza de los restos de obra. Carga del material desmontado sobre camión o contenedor.
Criterio de cuantificación de proyecto: Superficie medida según documentación gráfica de Proyecto.
Criterio de cuantificación de obra: Se medirá la superficie realmente desmontada según especificaciones de Proyecto.

| Código | Ud | Descripción | Rendimiento | Precio | Importe |
|---|---|---|---|---|---|
| mo054 | h | Oficial vidriero. (mano de obra) | 0.549 | 2.63 | 1.44 |
| mo108 | h | Ayudante vidriero. (mano de obra) | 0.549 | 1.63 | 0.89 |
| % | % | Costes directos complementarios | 2 % | 2.33 | 0.05 |
|  |  | Costes directos |  |  | 2.38 |
